# Móvel base para lavatório

- Propriedade do ficheiro: CYPE Ingenieros S.A.
- Formato: FIEBDC-3/2016
- Programa: Gerador de preços para construção civil. CYPE Ingenieros, S.A.
- Data: 27/09/2024
- Âmbito geográfico: Brasil
- Moeda: BRL
- Custos indiretos: 3 %
- Despesas gerais: 13 %
- Lucro: 6 %
- IVA: 17 %

## S Sinalização e equipamento

### SM Banheiros

#### SMN Móveis

**SMN010** Un Móvel base para lavatório.
Móvel de banheira (módulo base), para lavatório de embutir por cima, de madeira natural de cerejeira, de 600 mm de largura. Incluindo elementos de fixação. Totalmente montado.
Inclui: Marcação da localização e dos pontos de fixação. Montagem do móvel.
Critério de medição de projeto: Número de unidades previstas, segundo documentação gráfica de Projeto.
Critério de quantitativos de obra: Medir-se-á o número de unidades realmente colocadas segundo especificações de Projeto.

| Código | Un | Descrição | Rendimento | Preço | Importância |
|---|---|---|---|---|---|
| mt31mes010aa | Un | Móvel de banheira (módulo base), para lavatório de embutir por cima, de madeira natural de cerejeira, de 600 mm de largura. (material) | 1 | 3960.38 | 3960.380 |
| mo011 | h | Montador. (mão de obra) | 0.53 | 40.91 | 21.682 |
| mo080 | h | Ajudante de montador. (mão de obra) | 0.53 | 30.23 | 16.022 |
| % | % | Custos diretos complementares | 2 % | 3998.084 | 79.962 |
|  |  | Custos diretos |  |  | 4078.046 |
