# Prego tátil anti-deslizante de aço

- Propriedade do ficheiro: CYPE Ingenieros S.A.
- Formato: FIEBDC-3/2016
- Programa: Gerador de preços para construção civil. CYPE Ingenieros, S.A.
- Data: 27/09/2024
- Âmbito geográfico: Brasil
- Moeda: BRL
- Custos indiretos: 3 %
- Despesas gerais: 13 %
- Lucro: 6 %
- IVA: 17 %

## S Sinalização e equipamento

### ST Sistemas para pisos tácteis

#### STB Pregos

**STB010** Un Prego tátil anti-deslizante de aço.
Prego tátil anti-deslizante de aço zincado, de 25 mm de diâmetro e 5 mm de altura, com perno de 17,5 mm de comprimento, embutido em orifício realizado no piso, através da utilização de um molde.
Inclui: Marcação e fixação do molde ao piso. Execução da perfuração. Limpeza do pó resultante. Fixação do prego tátil no piso através de pancadas. Limpeza dos restos sobrantes.
Critério de medição de projeto: Número de unidades previstas, segundo documentação gráfica de Projeto.
Critério de quantitativos de obra: Medir-se-á o número de unidades realmente colocadas segundo especificações de Projeto.

| Código | Un | Descrição | Rendimento | Preço | Importância |
|---|---|---|---|---|---|
| mt47pta030a | Un | Prego tátil anti-deslizante de aço zincado, de 25 mm de diâmetro e 5 mm de altura, com perno de 17,5 mm de comprimento, para embutir através de pancadas no piso. (material) | 1 | 4.25 | 4.250 |
| mt47pta020 | m² | Molde reutilizável para montagem de pisos tácteis. (material) | 0.005 | 394.55 | 1.973 |
| mt27wav030 | m | Fita de papel de 5 cm de largura. (material) | 0.1 | 0.23 | 0.023 |
| mo080 | h | Ajudante de montador. (mão de obra) | 0.01 | 30.23 | 0.302 |
| % | % | Custos diretos complementares | 2 % | 6.548 | 0.131 |
|  |  | Custos diretos |  |  | 6.679 |

Resíduos:
- colocação: mt47pta030a; fator de resíduo 0.02
- colocação: mt27wav030 Fita de papel de 5 cm de largura; fator de resíduo 0.0440299

## Recursos

**mt47pta030a** Un Prego tátil anti-deslizante de aço zincado
Dados técnicos: Custo energético 2.569 MJ; Emissão de CO2 0.128 kg; Código LER 17 04 05; Massa do elemento 0.015 kg; Volume 0.000007 m3
Resíduos:
- embalagem: re170203 Plástico. (componente de resíduo); rendimento 0.025 kg; Código LER 17 02 03; Massa do elemento 1 kg; Volume 0.001667 m3

**mt27wav030** m Fita de papel de 5 cm de largura
Dados técnicos: Custo energético 0.004 MJ; Emissão de CO2 0.006 kg; Código LER 20 01 01; Massa do elemento 0.0067 kg; Volume 0.000009 m3
