# Mosaico tátil anti-deslizante de poliuretano termoplástico (TPU)

- Propriedade do ficheiro: CYPE Ingenieros S.A.
- Formato: FIEBDC-3/2016
- Programa: Gerador de preços para construção civil. CYPE Ingenieros, S.A.
- Data: 17/06/2024
- Âmbito geográfico: Brasil
- Moeda: BRL
- Custos indiretos: 3 %
- Despesas gerais: 13 %
- Lucro: 6 %
- IVA: 17 %

## S Sinalização e equipamento

### ST Sistemas para pisos tácteis

#### STL Mosaicos

**STL010** m² Mosaico tátil anti-deslizante de poliuretano termoplástico (TPU).
Mosaico tátil anti-deslizante de poliuretano termoplástico (TPU), de 458x420x1,7 mm, com botões de 25 mm de diâmetro e 5 mm de altura, de cor preto, Euroclasse Cfl-s1 de reação ao fogo, de aderência R-10, segundo DIN-EN 16165, fixado com adesivo de contato, sobre camada fina de pasta niveladora aplicada no piso.
Inclui: Limpeza do piso. Aplicação da camada niveladora. Fixação do mosaico tátil.
Critério de medição de projeto: Superfície medida segundo documentação gráfica de Projeto.
Critério de quantitativos de obra: Medir-se-á a superfície realmente executada segundo especificações de Projeto.

| Código | Un | Descrição | Rendimento | Preço | Importância |
|---|---|---|---|---|---|
| mt09mcp200a | kg | Pasta niveladora de pisos, com resistência à compressão de 20 N/mm², resistência à flexão de 6 N/mm², composta por cimentos especiais, inertes selecionados e aditivos, para espessuras de 2 a 5 mm, usada em nivelação de pisos. (material) | 2 | 1.86 | 3.720 |
| mt18dww010b | kg | Adesivo de contato à base de resina acrílica em dispersão aquosa, para mosaicos tácteis anti-deslizantes. (material) | 0.35 | 18.44 | 6.454 |
| mt47pta040c | m² | Mosaico tátil anti-deslizante de poliuretano termoplástico (TPU), de 458x420x1,7 mm, com botões de 25 mm de diâmetro e 5 mm de altura, de cor preto, Euroclasse Cfl-s1 de reação ao fogo, de aderência R-10, segundo DIN-EN 16165, para fixar com adesivo ao piso. (material) | 1.05 | 82.95 | 87.098 |
| mo011 | h | Montador. (mão de obra) | 0.188 | 40.91 | 7.691 |
| mo080 | h | Ajudante de montador. (mão de obra) | 0.188 | 30.23 | 5.683 |
| % | % | Custos diretos complementares | 2 % | 110.646 | 2.213 |
|  |  | Custos diretos |  |  | 112.859 |

Resíduos:
- colocação: mt09mcp200a; fator de resíduo 0.0063
- colocação: mt18dww010b Adesivo de contato à base de resina acrílica em dispersão aquosa, para mosaicos tácteis anti-deslizantes; fator de resíduo 0.03
- colocação: mt47pta040c; fator de resíduo 0.03

## Recursos

**mt09mcp200a** kg Pasta niveladora de pisos
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt18dww010b** kg Adesivo de contato à base de resina acrílica em dispersão aquosa, para mosaicos tácteis anti-deslizantes
Dados técnicos: Custo energético 75.527 MJ; Emissão de CO2 2.872 kg; Código LER 17 09 04; Massa do elemento 1 kg; Volume 0.000667 m3
Resíduos:
- embalagem: re170203 Plástico; rendimento 0.003 kg

**mt47pta040c** m² Mosaico tátil anti-deslizante de poliuretano termoplástico (TPU)
Dados técnicos: Custo energético 291.654 MJ; Emissão de CO2 14.164 kg; Código LER 17 06 04; Massa do elemento 2 kg; Volume 0.003333 m3
Resíduos:
- embalagem: re170203 Plástico; rendimento 0.034 kg
