# Caixa de concreto simples "in loco"

- Propriedade do ficheiro: CYPE Ingenieros S.A.
- Formato: FIEBDC-3/2016
- Programa: Gerador de preços para construção civil. CYPE Ingenieros, S.A.
- Data: 17/06/2024
- Âmbito geográfico: Brasil
- Moeda: BRL
- Custos indiretos: 3 %
- Despesas gerais: 13 %
- Lucro: 6 %
- IVA: 17 %

## U Urbanização interna do lote

### UA Rede de esgotos

#### UAA Caixas

**UAA011** Un Caixa de concreto simples "in loco".
Formação de caixa de passagem enterrada, de concreto simples "in loco" C30 classe de agressividade ambiental III e tipo de ambiente industrial, brita 1, consistência S50, de dimensões interiores 50x50x50 cm, sobre lastro de concreto simples de 15 cm de espessura, formação de caimento mínimo de 1,00% para a drenagem de águas residuais e 0,50% para a drenagem de águas pluviais, com o mesmo tipo de concreto, fechada superiormente com tampa pré-fabricada de concreto armado com fecho hermético à passagem dos odores mefíticos. Inclusive molde reutilizável de chapa metálica amortizável em 20 utilizações e peças de PVC para junções, cortadas longitudinalmente.
Critérios considerados na determinação do preço da unidade de obra: O preço não inclui a escavação nem o enchimento do tardoz.
Inclui: Marcação. Concretagem e compactação do concreto na execução da base. Colocação do molde reutilizável. Concretagem e compactação do concreto na execução da caixa. Remoção do molde. Ligação dos coletores à caixa. Enchimento de concreto para formação de caimentos. Colocação da tampa e dos acessórios. Verificação do seu correto funcionamento.
Critério de medição de projeto: Número de unidades previstas, segundo documentação gráfica de Projeto.
Critério de quantitativos de obra: Medir-se-á o número de unidades realmente executadas segundo especificações de Projeto.

| Código | Un | Descrição | Rendimento | Preço | Importância |
|---|---|---|---|---|---|
| mt10hmf060sza | m³ | Concreto simples C30 classe de agressividade ambiental III e tipo de ambiente industrial, brita 1, consistência S50, dosado em central, segundo ABNT NBR 8953. (material) | 0.265 | 371.35 | 98.408 |
| mt11var110 | Un | Conjunto de peças de PVC para realizar no fundo da caixa de passagem, as aberturas correspondentes. (material) | 1 | 17.64 | 17.640 |
| mt08epr030b | Un | Molde reutilizável para execução de caixas de seção quadrada de 50x50x50 cm, de chapa metálica, inclusive acessórios de montagem. (material) | 0.05 | 577.98 | 28.899 |
| mt11arf010a | Un | Tampa de concreto armado pré-fabricada, 50x50x5 cm. (material) | 1 | 29.64 | 29.640 |
| mo041 | h | Oficial de obras de construção civil. (mão de obra) | 0.959 | 32.24 | 30.918 |
| mo087 | h | Ajudante de obras de construção civil. (mão de obra) | 0.692 | 30.23 | 20.919 |
| % | % | Custos diretos complementares | 2 % | 226.424 | 4.528 |
|  |  | Custos diretos |  |  | 230.952 |

Resíduos:
- colocação: mt10hmf060sza; fator de resíduo 0.00112856
- colocação: mt08epr030b; fator de resíduo 1

## Recursos

**mt10hmf060sza** m³ Concreto simples C30 classe de agressividade ambiental III e tipo de ambiente industrial
Dados técnicos: Custo energético 2304.000 MJ; Emissão de CO2 264.000 kg; Código LER 17 01 01; Massa do elemento 2400 kg; Volume 1.6 m3

**mt08epr030b** Un Molde reutilizável para execução de caixas de seção quadrada de 50x50x50 cm
Dados técnicos: Custo energético 393.200 MJ; Emissão de CO2 20.400 kg; Código LER 17 04 05; Massa do elemento 40 kg; Volume 0.019048 m3
