# Caixa de concreto simples "in loco"

- Propriedade do ficheiro: CYPE Ingenieros S.A.
- Formato: FIEBDC-3/2016
- Programa: Gerador de preços para construção civil. CYPE Ingenieros, S.A.
- Data: 17/06/2024
- Âmbito geográfico: Brasil
- Moeda: BRL
- Custos indiretos: 3 %
- Despesas gerais: 13 %
- Lucro: 6 %
- IVA: 17 %

## U Urbanização interna do lote

### UA Rede de esgotos

#### UAA Caixas

**UAA011** Un Caixa de concreto simples "in loco".
Formação de caixa de passagem enterrada, de concreto simples "in loco" C30 classe de agressividade ambiental III e tipo de ambiente industrial, brita 1, consistência S50, de dimensões interiores 60x60x60 cm, sobre lastro de concreto simples de 15 cm de espessura, formação de caimento mínimo de 1,00% para a drenagem de águas residuais e 0,50% para a drenagem de águas pluviais, com o mesmo tipo de concreto, fechada superiormente com marco e tampa de ferro fundido carga de ruptura 125 kN; escavação prévia com meios mecânicos e posterior enchimento do tardoz com material granular. Inclusive molde reutilizável de chapa metálica amortizável em 20 utilizações e peças de PVC para junções, cortadas longitudinalmente.
Inclui: Marcação. Escavação com meios mecânicos. Eliminação das terras soltas do fundo da escavação. Concretagem e compactação do concreto na execução da base. Colocação do molde reutilizável. Concretagem e compactação do concreto na execução da caixa. Remoção do molde. Ligação dos coletores à caixa. Enchimento de concreto para formação de caimentos. Colocação da tampa e dos acessórios. Enchimento do tardoz. Verificação do seu correto funcionamento.
Critério de medição de projeto: Número de unidades previstas, segundo documentação gráfica de Projeto.
Critério de quantitativos de obra: Medir-se-á o número de unidades realmente executadas segundo especificações de Projeto.

| Código | Un | Descrição | Rendimento | Preço | Importância |
|---|---|---|---|---|---|
| mt10hmf060sza | m³ | Concreto simples C30 classe de agressividade ambiental III e tipo de ambiente industrial, brita 1, consistência S50, dosado em central, segundo ABNT NBR 8953. (material) | 0.349 | 371.35 | 129.601 |
| mt11var110 | Un | Conjunto de peças de PVC para realizar no fundo da caixa de passagem, as aberturas correspondentes. (material) | 1 | 17.64 | 17.640 |
| mt08epr030c | Un | Molde reutilizável para execução de caixas de seção quadrada de 60x60x60 cm, de chapa metálica, inclusive acessórios de montagem. (material) | 0.05 | 930.72 | 46.536 |
| mt11tfa010c | Un | Marco e tampa de ferro fundido, 60x60 cm, para caixa visitável, carga de ruptura 125 kN. (material) | 1 | 164.96 | 164.960 |
| mt01arr010a | t | Brita de pedreira, de 19 a 25 mm de diâmetro. (material) | 0.581 | 32.39 | 18.819 |
| mq01ret020b | h | Retroescavadeira sobre pneus, de 70 kW. (equipamento) | 0.082 | 150.44 | 12.336 |
| mo041 | h | Oficial de obras de construção civil. (mão de obra) | 1.16 | 32.24 | 37.398 |
| mo087 | h | Ajudante de obras de construção civil. (mão de obra) | 0.877 | 30.23 | 26.512 |
| % | % | Custos diretos complementares | 2 % | 453.802 | 9.076 |
|  |  | Custos diretos |  |  | 462.878 |

Resíduos:
- colocação: mt10hmf060sza; fator de resíduo 0.00112856
- colocação: mt08epr030c; fator de resíduo 1
- colocação: mt01arr010a Brita de pedreira, de 19 a 25 mm de diâmetro; fator de resíduo 0.00686426
- escavação: ruo170504 Solos e rochas que não contêm substâncias perigosas. (componente de resíduo); rendimento 1227.15 kg; Código LER 17 05 04; Massa do elemento 1 kg; Volume 0.000625 m3

## Recursos

**mt10hmf060sza** m³ Concreto simples C30 classe de agressividade ambiental III e tipo de ambiente industrial
Dados técnicos: Custo energético 2304.000 MJ; Emissão de CO2 264.000 kg; Código LER 17 01 01; Massa do elemento 2400 kg; Volume 1.6 m3

**mt08epr030c** Un Molde reutilizável para execução de caixas de seção quadrada de 60x60x60 cm
Dados técnicos: Custo energético 566.208 MJ; Emissão de CO2 29.376 kg; Código LER 17 04 05; Massa do elemento 57.6 kg; Volume 0.027429 m3

**mt11tfa010c** Un Marco e tampa de ferro fundido, 60x60 cm, para caixa visitável, carga de ruptura 125 kN
Dados técnicos: Custo energético 969.239 MJ; Emissão de CO2 60.461 kg
Resíduos:
- embalagem: re150101 Embalagens de papel e cartão. (componente de resíduo); rendimento 0.072 kg; Código LER 15 01 01; Massa do elemento 1 kg; Volume 0.001333 m3

**mt01arr010a** t Brita de pedreira, de 19 a 25 mm de diâmetro
Dados técnicos: Custo energético 75.000 MJ; Emissão de CO2 4.000 kg; Código LER 01 04 08; Massa do elemento 1000 kg; Volume 0.666667 m3
