# Caixa de concreto simples "in loco"

- Propriedade do ficheiro: CYPE Ingenieros S.A.
- Formato: FIEBDC-3/2016
- Programa: Gerador de preços para construção civil. CYPE Ingenieros, S.A.
- Data: 17/06/2024
- Âmbito geográfico: Brasil
- Moeda: BRL
- Custos indiretos: 3 %
- Despesas gerais: 13 %
- Lucro: 6 %
- IVA: 17 %

## U Urbanização interna do lote

### UA Rede de esgotos

#### UAA Caixas

**UAA011** Un Caixa de concreto simples "in loco".
Formação de caixa com sifão enterrada, de concreto simples "in loco" C30 classe de agressividade ambiental III e tipo de ambiente industrial, brita 1, consistência S50, de dimensões interiores 50x50x50 cm, sobre lastro de concreto simples de 15 cm de espessura, com sifão formado por uma curva de 87°30' de PVC comprida, fechada superiormente com tampa pré-fabricada de concreto armado com fecho hermético à passagem dos odores mefíticos; escavação prévia com meios mecânicos e posterior enchimento do tardoz com material granular. Inclusive molde reutilizável de chapa metálica amortizável em 20 utilizações.
Inclui: Marcação. Escavação com meios mecânicos. Eliminação das terras soltas do fundo da escavação. Concretagem e compactação do concreto na execução da base. Colocação do molde reutilizável. Concretagem e compactação do concreto na execução da caixa. Remoção do molde. Ligação dos coletores à caixa. Colocação da curva de PVC. Colocação da tampa e dos acessórios. Enchimento do tardoz. Verificação do seu correto funcionamento.
Critério de medição de projeto: Número de unidades previstas, segundo documentação gráfica de Projeto.
Critério de quantitativos de obra: Medir-se-á o número de unidades realmente executadas segundo especificações de Projeto.

| Código | Un | Descrição | Rendimento | Preço | Importância |
|---|---|---|---|---|---|
| mt10hmf060sza | m³ | Concreto simples C30 classe de agressividade ambiental III e tipo de ambiente industrial, brita 1, consistência S50, dosado em central, segundo ABNT NBR 8953. (material) | 0.245 | 371.35 | 90.981 |
| mt11ppl030a | Un | Curva 87°30' de PVC liso, D=125 mm. (material) | 1 | 24.32 | 24.320 |
| mt08epr030b | Un | Molde reutilizável para execução de caixas de seção quadrada de 50x50x50 cm, de chapa metálica, inclusive acessórios de montagem. (material) | 0.05 | 577.98 | 28.899 |
| mt11arf010a | Un | Tampa de concreto armado pré-fabricada, 50x50x5 cm. (material) | 1 | 29.64 | 29.640 |
| mt01arr010a | t | Brita de pedreira, de 19 a 25 mm de diâmetro. (material) | 0.419 | 32.39 | 13.571 |
| mq01ret020b | h | Retroescavadeira sobre pneus, de 70 kW. (equipamento) | 0.056 | 150.44 | 8.425 |
| mo041 | h | Oficial de obras de construção civil. (mão de obra) | 0.991 | 32.24 | 31.950 |
| mo087 | h | Ajudante de obras de construção civil. (mão de obra) | 0.745 | 30.23 | 22.521 |
| % | % | Custos diretos complementares | 2 % | 250.307 | 5.006 |
|  |  | Custos diretos |  |  | 255.313 |

Resíduos:
- colocação: mt10hmf060sza; fator de resíduo 0.00112856
- colocação: mt11ppl030a Curva 87°30' de PVC liso, D=125 mm; fator de resíduo 0.0273071
- colocação: mt08epr030b; fator de resíduo 1
- colocação: mt01arr010a Brita de pedreira, de 19 a 25 mm de diâmetro; fator de resíduo 0.00686426
- escavação: ruo170504 Solos e rochas que não contêm substâncias perigosas. (componente de resíduo); rendimento 840.32 kg; Código LER 17 05 04; Massa do elemento 1 kg; Volume 0.000625 m3

## Recursos

**mt10hmf060sza** m³ Concreto simples C30 classe de agressividade ambiental III e tipo de ambiente industrial
Dados técnicos: Custo energético 2304.000 MJ; Emissão de CO2 264.000 kg; Código LER 17 01 01; Massa do elemento 2400 kg; Volume 1.6 m3

**mt11ppl030a** Un Curva 87°30' de PVC liso, D=125 mm
Dados técnicos: Custo energético 67.835 MJ; Emissão de CO2 3.397 kg; Código LER 17 02 03; Massa do elemento 0.7 kg; Volume 0.001167 m3
Resíduos:
- embalagem: re150101 Embalagens de papel e cartão. (componente de resíduo); rendimento 0.035 kg; Código LER 15 01 01; Massa do elemento 1 kg; Volume 0.001333 m3

**mt08epr030b** Un Molde reutilizável para execução de caixas de seção quadrada de 50x50x50 cm
Dados técnicos: Custo energético 393.200 MJ; Emissão de CO2 20.400 kg; Código LER 17 04 05; Massa do elemento 40 kg; Volume 0.019048 m3

**mt01arr010a** t Brita de pedreira, de 19 a 25 mm de diâmetro
Dados técnicos: Custo energético 75.000 MJ; Emissão de CO2 4.000 kg; Código LER 01 04 08; Massa do elemento 1000 kg; Volume 0.666667 m3
