# Caixa de ligação elétrica

- Propriedade do ficheiro: CYPE Ingenieros S.A.
- Formato: FIEBDC-3/2016
- Programa: Gerador de preços para construção civil. CYPE Ingenieros, S.A.
- Data: 17/06/2024
- Âmbito geográfico: Brasil
- Moeda: BRL
- Custos indiretos: 3 %
- Despesas gerais: 13 %
- Lucro: 6 %
- IVA: 17 %

## U Urbanização interna do lote

### UI Iluminacão exterior

#### UIA Caixas

**UIA010** Un Caixa de ligação elétrica.
Caixa de ligação elétrica, pré-fabricada de concreto, sem fundo, visitável, de 30x30x30 cm de medidas interiores, com paredes rebaixadas para a entrada de tubos, capaz de suportar uma carga de 400 kN, com marco de aço galvanizado e tampa de concreto armado aligeirado, de 39,5x38,5 cm, para caixa de ligação elétrica, capaz de suportar uma carga de 125 kN; escavação prévia com meios mecânicos e posterior enchimento do tardoz com material granular.
Inclui: Marcação. Escavação com meios mecânicos. Eliminação das terras soltas do fundo da escavação. Colocação da caixa pré-fabricada. Execução de furos para ligação de tubos. Ligação dos tubos à caixa. Colocação da tampa e dos acessórios. Enchimento do tardoz.
Critério de medição de projeto: Número de unidades previstas, segundo documentação gráfica de Projeto.
Critério de quantitativos de obra: Medir-se-á o número de unidades realmente executadas segundo especificações de Projeto.

| Código | Un | Descrição | Rendimento | Preço | Importância |
|---|---|---|---|---|---|
| mt35arg100a | Un | Caixa de ligação elétrica, pré-fabricada de concreto, sem fundo, visitável, de 30x30x30 cm de medidas interiores, com paredes rebaixadas para a entrada de tubos, capaz de suportar uma carga de 400 kN. (material) | 1 | 42.14 | 42.140 |
| mt35arg105a | Un | Marco de aço galvanizado e tampa de concreto armado aligeirado, de 39,5x38,5 cm, para caixa de ligação elétrica, capaz de suportar uma carga de 125 kN. (material) | 1 | 105.78 | 105.780 |
| mt01arr010a | t | Brita de pedreira, de 19 a 25 mm de diâmetro. (material) | 0.29 | 32.39 | 9.393 |
| mq01ret020b | h | Retroescavadeira sobre pneus, de 70 kW. (equipamento) | 0.022 | 150.44 | 3.310 |
| mo020 | h | Pedreiro. (mão de obra) | 0.523 | 32.24 | 16.862 |
| mo077 | h | Ajudante de pedreiro. (mão de obra) | 0.555 | 30.23 | 16.778 |
| % | % | Custos diretos complementares | 2 % | 194.263 | 3.885 |
|  |  | Custos diretos |  |  | 198.148 |

Resíduos:
- colocação: mt01arr010a Brita de pedreira, de 19 a 25 mm de diâmetro; fator de resíduo 0.00686426
- escavação: ruo170504 Solos e rochas que não contêm substâncias perigosas. (componente de resíduo); rendimento 327.24 kg; Código LER 17 05 04; Massa do elemento 1 kg; Volume 0.000625 m3

## Recursos

**mt01arr010a** t Brita de pedreira, de 19 a 25 mm de diâmetro
Dados técnicos: Custo energético 75.000 MJ; Emissão de CO2 4.000 kg; Código LER 01 04 08; Massa do elemento 1000 kg; Volume 0.666667 m3
