# Balizador com lâmpada LED

- Propriedade do ficheiro: CYPE Ingenieros S.A.
- Formato: FIEBDC-3/2016
- Programa: Gerador de preços para construção civil. CYPE Ingenieros, S.A.
- Data: 17/06/2024
- Âmbito geográfico: Brasil
- Moeda: BRL
- Custos indiretos: 3 %
- Despesas gerais: 13 %
- Lucro: 6 %
- IVA: 17 %

## U Urbanização interna do lote

### UI Iluminacão exterior

#### UII Iluminação de zonas de pedestres e jardim

**UII011** Un Balizador com lâmpada LED.
Balizador, de 120x39x500 mm, de 4 W, alimentação a 220/240 V e 50-60 Hz, com lâmpada LED não substituível, temperatura de cor 3000 K, com corpo de alumínio, acabamento lacado, exterior cor preto acabamento texturizado e interior cor branca acabamento texturizado, e feixe de luz extensivo, duplO, índice unificado de encandeamento menor que 19, índice de reprodução cromática maior de 80, fluxo luminoso 47 lúmens, grau de proteção IP65 e isolamento classe II.
Inclui: Marcação. Montagem, ligação e verificação do seu correto funcionamento.
Critério de medição de projeto: Número de unidades previstas, segundo documentação gráfica de Projeto.
Critério de quantitativos de obra: Medir-se-á o número de unidades realmente executadas segundo especificações de Projeto.

| Código | Un | Descrição | Rendimento | Preço | Importância |
|---|---|---|---|---|---|
| mt34blg010db | Un | Balizador, de 120x39x500 mm, de 4 W, alimentação a 220/240 V e 50-60 Hz, com lâmpada LED não substituível, temperatura de cor 3000 K, com corpo de alumínio, acabamento lacado, exterior cor preto acabamento texturizado e interior cor branca acabamento texturizado, e feixe de luz extensivo, duplO, índice unificado de encandeamento menor que 19, índice de reprodução cromática maior de 80, fluxo luminoso 47 lúmens, grau de proteção IP65 e isolamento classe II. (material) | 1 | 3756.66 | 3756.660 |
| mo003 | h | Eletricista. (mão de obra) | 0.418 | 40.91 | 17.100 |
| mo102 | h | Ajudante de eletricista. (mão de obra) | 0.418 | 30.78 | 12.866 |
| % | % | Custos diretos complementares | 2 % | 3786.626 | 75.733 |
|  |  | Custos diretos |  |  | 3862.359 |

## Recursos

**mt34blg010db** Un Balizador, de 120x39x500 mm
Dados técnicos: Custo energético 313.227 MJ; Emissão de CO2 22.056 kg
Resíduos:
- embalagem: re150101 Embalagens de papel e cartão. (componente de resíduo); rendimento 0.35 kg; Código LER 15 01 01; Massa do elemento 1 kg; Volume 0.001333 m3
