# Banco de madeira

- Propriedade do ficheiro: CYPE Ingenieros S.A.
- Formato: FIEBDC-3/2016
- Programa: Gerador de preços para construção civil. CYPE Ingenieros, S.A.
- Data: 27/09/2024
- Âmbito geográfico: Brasil
- Moeda: BRL
- Custos indiretos: 3 %
- Despesas gerais: 13 %
- Lucro: 6 %
- IVA: 17 %

## U Urbanização interna do lote

### UM Mobiliário urbano

#### UMB Bancos e mesas

**UMB020** Un Banco de madeira.
Banco com encosto, de lamelas de madeira tropical de 4,0x4,0 cm, simples, de 170 cm de comprimento, pintado e envernizado, com suportes de ferro fundido e parafusos e passadores de aço cadmiado, fixado com buchas e parafusos de aço a uma superfície suporte (não incluída neste preço). Totalmente montado.
Inclui: Marcação de alinhamentos e níveis. Colocação e fixação das peças.
Critério de medição de projeto: Número de unidades previstas, segundo documentação gráfica de Projeto.
Critério de quantitativos de obra: Medir-se-á o número de unidades realmente executadas segundo especificações de Projeto.

| Código | Un | Descrição | Rendimento | Preço | Importância |
|---|---|---|---|---|---|
| mt52mug060a | Un | Banco com encosto, de lamelas de madeira tropical de 4,0x4,0 cm, simples, de 170 cm de comprimento, pintado e envernizado, com suportes de ferro fundido e parafusos e passadores de aço cadmiado. (material) | 1 | 732.23 | 732.230 |
| mt52mug200b | Un | Repercussão, na colocação de banco, de elementos de fixação sobre superfície suporte: cunhas e parafusos de aço. (material) | 1 | 11.78 | 11.780 |
| mo041 | h | Oficial de obras de construção civil. (mão de obra) | 0.418 | 32.24 | 13.476 |
| mo087 | h | Ajudante de obras de construção civil. (mão de obra) | 0.418 | 30.23 | 12.636 |
| % | % | Custos diretos complementares | 2 % | 770.122 | 15.402 |
|  |  | Custos diretos |  |  | 785.524 |
