# Muro de contenção de alvenaria de pedra

- Propriedade do ficheiro: CYPE Ingenieros S.A.
- Formato: FIEBDC-3/2016
- Programa: Gerador de preços para construção civil. CYPE Ingenieros, S.A.
- Data: 27/08/2025
- Âmbito geográfico: Brasil
- Moeda: BRL
- Custos indiretos: 3 %
- Despesas gerais: 13 %
- Lucro: 6 %
- IVA: 17 %

## U Urbanização interna do lote

### UN Contenções

#### UNM Muros de contenção

**UNM010** m³ Muro de contenção de alvenaria de pedra.
Muro de contenção de terras em alvenaria bruta de pedra de calcário, com uma face aparente, entre terrenos a diferentes níveis, até 3 m de altura, assente com argamassa de cimento confeccionada em obra, com 250 kg/m³ de cimento, cor cinza, dosificação 1:6, fornecida em sacos. Inclusive tubos de PVC para drenagem.
Critérios considerados na determinação do preço da unidade de obra: O preço não inclui a fundação.
Inclui: Implantação do muro. Colocação e aprumo de prumos de referência. Colocação de fios entre prumos. Limpeza e humidificação do leito da primeira fiada. Colocação das pedras toscas e apoio das mesmas com rípios. Cálculo a olho com régua e ajuste com fio de prumo, rectificando a sua posição com pancadas. Disposição dos tubos de drenagem. Refinamento, execução de juntas rebaixadas. Limpeza do paramento.
Critério de medição de projeto: Volume medido sobre a seção teórica de cálculo, segundo documentação gráfica de Projeto.
Critério de quantitativos de obra: Medir-se-á o volume teórico executado segundo especificações de Projeto.

| Código | Un | Descrição | Rendimento | Preço | Importância |
|---|---|---|---|---|---|
| mt08pmu010a | m³ | Pedra calcária, para alvenaria bruta. (material) | 0.81 | 57.61 | 46.664 |
| mt08aaa010a | m³ | Água. (material) | 0.038 | 3.83 | 0.146 |
| mt01arg005a | t | Areia de pedreira, para argamassa preparada em obra. (material) | 0.309 | 51.13 | 15.799 |
| mt08cem002 | kg | Cimento cinza em sacos. (material) | 47.88 | 0.63 | 30.164 |
| mt36tie010da | m | Tubo de PVC, série B, de 75 mm de diâmetro e 3 mm de espessura, com com extremo alargado. (material) | 0.05 | 10.06 | 0.503 |
| mq06hor010 | h | Betoneira elétrica com uma capacidade de amassamento de 160 l. (equipamento) | 0.133 | 13.5 | 1.796 |
| mo041 | h | Oficial de obras de construção civil. (mão de obra) | 2.184 | 33.34 | 72.815 |
| mo022 | h | Colocador de pedra natural. (mão de obra) | 3.057 | 33.34 | 101.920 |
| mo060 | h | Ajudante de colocador de pedra natural. (mão de obra) | 3.057 | 31.49 | 96.265 |
| % | % | Custos diretos complementares | 3 % | 366.072 | 10.982 |
|  |  | Custos diretos |  |  | 377.054 |

Resíduos:
- colocação: mt08pmu010a Pedra calcária, para alvenaria bruta; fator de resíduo 0.0154
- colocação: mt01arg005a Areia de pedreira, para argamassa preparada em obra; fator de resíduo 0.00501329
- colocação: mt08cem002 Cimento cinza em sacos; fator de resíduo 0.0063
- colocação: mt36tie010da Tubo de PVC, série B, de 75 mm de diâmetro e 3 mm de espessura, com com extremo alargado; fator de resíduo 0.08

## Recursos

**mt08pmu010a** m³ Pedra calcária, para alvenaria bruta
Dados técnicos: Custo energético 3941.600 MJ; Emissão de CO2 170.550 kg; Código LER 01 04 13; Massa do elemento 1895 kg; Volume 1.263333 m3

**mt08aaa010a** m³ Água
Dados técnicos: Custo energético 60.000 MJ; Emissão de CO2 30.000 kg

**mt01arg005a** t Areia de pedreira, para argamassa preparada em obra
Dados técnicos: Custo energético 75.000 MJ; Emissão de CO2 4.000 kg; Código LER 01 04 08; Massa do elemento 1000 kg; Volume 0.666667 m3

**mt08cem002** kg Cimento cinza em sacos
Dados técnicos: Custo energético 4.234 MJ; Emissão de CO2 0.734 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt36tie010da** m Tubo de PVC, série B, de 75 mm de diâmetro e 3 mm de espessura, com com extremo alargado
Dados técnicos: Custo energético 83.028 MJ; Emissão de CO2 1.494 kg; Código LER 17 02 03; Massa do elemento 1.02 kg; Volume 0.0017 m3
Resíduos:
- embalagem: re150101 Embalagens de papel e cartão; rendimento 0.018 kg
- embalagem: re170201 Madeira; rendimento 0.052 kg
- embalagem: re170203 Plástico; rendimento 0.003 kg
