# Piscina pré-fabricada

- Propriedade do ficheiro: CYPE Ingenieros S.A.
- Formato: FIEBDC-3/2016
- Programa: Gerador de preços para construção civil. CYPE Ingenieros, S.A.
- Data: 27/09/2024
- Âmbito geográfico: Brasil
- Moeda: BRL
- Custos indiretos: 3 %
- Despesas gerais: 13 %
- Lucro: 6 %
- IVA: 17 %

## U Urbanização interna do lote

### UP Piscinas

#### UPP Piscinas pré-fabricadas

**UPP010** Un Piscina pré-fabricada.
Piscina pré-fabricada compacta realizada em oficina com sucessivas camadas de resinas de poliéster reforçadas com fibras de vidro até alcançar uma espessura de 1 cm, de forma retangular, de dimensões 7,90x3,60x1,40 m (volume 43 m³), com degraus de descida em escalinata do mesmo material, acabamento da superfície polida e de suave tacto, sem incluir escavação. Composta dos seguintes elementos: TANQUE com skimmers, bocas de impulsão, tomada limpa-fundos e ralo de fundo; EQUIPAMENTO COMPLETO DE DEPURAÇÃO e esterilização da água em recinto pré-fabricado de poliéster; filtros; bomba monofásica, tubulações e areia de sílex; EQUIPAMENTO ELÉCTRICO com relógio programador, térmico, contactor, diferencial, etc; TUBAGENS de PVC 6 atm, em circuito fechado de depuração; CAPEAMENTO DE PISCINA com arremate perimetral de pedra artificial lavada de 50 cm de largura; TRANSPORTE E DESCARGA até 50 km de raio e descarga com guindaste até 8 m. Incluindo base de concreto armado de 10 cm de espessura, realizada com concreto C25 classe de agressividade ambiental II e tipo de ambiente urbano, brita 1, consistência S50 e tela eletrossoldada L 785 10x30 cm de aço CA-60, e enchimento perimetral posterior de brita. Totalmente instalada e em funcionamento.
Inclui: Preparação da superfície de apoio. Colocação e fixação dos diferentes equipamentos. Colocação e fixação de acessórios e peças especiais. Enchimento perimetral do tanque da piscina. Verificação do correto funcionamento da instalação.
Critério de medição de projeto: Número de unidades previstas, segundo documentação gráfica de Projeto.
Critério de quantitativos de obra: Medir-se-á o número de unidades realmente executadas segundo especificações de Projeto.

| Código | Un | Descrição | Rendimento | Preço | Importância |
|---|---|---|---|---|---|
| mt10haf080iea | m³ | Concreto C25 classe de agressividade ambiental II e tipo de ambiente urbano, brita 1, consistência S50, dosado em central, segundo ABNT NBR 8953. (material) | 3 | 340.39 | 1021.170 |
| mt07ame060kGe | m² | Tela eletrossoldada L 785 10x30 cm, com fios longitudinais de 10 mm de diâmetro e fios transversais de 6,0 mm de diâmetro, aço CA-60, segundo ABNT NBR 7481. (material) | 34.5 | 101.01 | 3484.845 |
| mt47ppi010c | Un | Piscina pré-fabricada de poliéster, 7,90x3,60x1,40 m (volume 43 m³), composta de caixa com skimmers, bocas de impulsão, tomada limpa-fundos e ralo; equipamento completo de depuração e esterilização da água em barraca pré-fabricada; equipamento elétrico, rede de tubulações de PVC; escada, acessórios e equipamento de limpeza. (material) | 1 | 24827.27 | 24827.270 |
| mt01arr010b | t | Brita de pedreira, de 20 a 30 mm de diâmetro. (material) | 35 | 32.39 | 1133.650 |
| mt47ppi020c | Un | Arremate perimetral de pedra artificial para coroamento do borde em piscina pré-fabricada de poliéster, 7,90x3,60x1,40 m, volume 43 m³. (material) | 1 | 1489.52 | 1489.520 |
| mq07gte010c | h | Guindaste móvel de braço telescópico com uma capacidade de elevação de 30 t e 27 m de altura máxima de trabalho. (equipamento) | 4.5 | 276 | 1242.000 |
| mo041 | h | Oficial de obras de construção civil. (mão de obra) | 31.35 | 32.24 | 1010.724 |
| mo087 | h | Ajudante de obras de construção civil. (mão de obra) | 47.025 | 30.23 | 1421.566 |
| % | % | Custos diretos complementares | 2 % | 35630.745 | 712.615 |
|  |  | Custos diretos |  |  | 36343.360 |

Resíduos:
- colocação: mt10haf080iea; fator de resíduo 0.00121681
- colocação: mt07ame060kGe; fator de resíduo 0.0075
- colocação: mt01arr010b Brita de pedreira, de 20 a 30 mm de diâmetro; fator de resíduo 0.00686426
- colocação: mt47ppi020c; fator de resíduo 0.0083

## Recursos

**mt10haf080iea** m³ Concreto C25 classe de agressividade ambiental II e tipo de ambiente urbano
Dados técnicos: Custo energético 1876.000 MJ; Emissão de CO2 234.500 kg; Código LER 17 01 01; Massa do elemento 2345 kg; Volume 1.563333 m3

**mt07ame060kGe** m² Tela eletrossoldada L 785 10x30 cm
Dados técnicos: Custo energético 69.105 MJ; Emissão de CO2 3.585 kg; Código LER 17 04 05; Massa do elemento 7.03 kg; Volume 0.003348 m3

**mt01arr010b** t Brita de pedreira, de 20 a 30 mm de diâmetro
Dados técnicos: Custo energético 75.000 MJ; Emissão de CO2 4.000 kg; Código LER 01 04 08; Massa do elemento 1000 kg; Volume 0.666667 m3

**mt47ppi020c** Un Arremate perimetral de pedra artificial para coroamento do borde em piscina pré-fabricada de poliéster
Dados técnicos: Custo energético 30.381 MJ; Emissão de CO2 117.635 kg; Código LER 17 01 01; Massa do elemento 782 kg; Volume 0.521333 m3
Resíduos:
- embalagem: re170201 Madeira. (componente de resíduo); rendimento 0.001 kg; Código LER 17 02 01; Massa do elemento 1 kg; Volume 0.000909 m3
- embalagem: re170203 Plástico. (componente de resíduo); rendimento 0.07 kg; Código LER 17 02 03; Massa do elemento 1 kg; Volume 0.001667 m3
