# Boca de irrigação

- Propriedade do ficheiro: CYPE Ingenieros S.A.
- Formato: FIEBDC-3/2016
- Programa: Gerador de preços para construção civil. CYPE Ingenieros, S.A.
- Data: 17/06/2024
- Âmbito geográfico: Brasil
- Moeda: BRL
- Custos indiretos: 3 %
- Despesas gerais: 13 %
- Lucro: 6 %
- IVA: 17 %

## U Urbanização interna do lote

### UR Irrigação

#### URE Equipamentos

**URE010** Un Boca de irrigação.
Boca de irrigação tipo baioneta, de latão, ligação de 1" de diâmetro, com tampa provida de chave, enterrada. Inclusive acessórios de ligação à tubulação de abastecimento e distribuição.
Inclui: Instalação no terreno e ligação hidráulica à tubulação de abastecimento e distribuição. Enchimento da vala. Limpeza hidráulica da unidade.
Critério de medição de projeto: Número de unidades previstas, segundo documentação gráfica de Projeto.
Critério de quantitativos de obra: Medir-se-á o número de unidades realmente executadas segundo especificações de Projeto.

| Código | Un | Descrição | Rendimento | Preço | Importância |
|---|---|---|---|---|---|
| mt48wwg115d | Un | Boca de irrigação tipo baioneta, de latão, ligação de 1" de diâmetro, com tampa provida de chave. (material) | 1 | 146.47 | 146.470 |
| mt37tpj023dc | Un | Abraçadeira de tomada de PP com dois parafusos, para tubo de 40 mm de diâmetro exterior, com tomada para ligação roscada de 1" de diâmetro, PN=16 atm, com juntas elásticas de EPDM, segundo ISO 15874-3. (material) | 1 | 9.52 | 9.520 |
| mt37tpa030ba | m | Tubo de polietileno PE 40 de cor preto com bandas de cor azul, de 25 mm de diâmetro exterior e 3,5 mm de espessura, PN=10 atm. (material) | 1 | 4.98 | 4.980 |
| mo008 | h | Encanador. (mão de obra) | 0.209 | 40.91 | 8.550 |
| mo107 | h | Ajudante de encanador. (mão de obra) | 0.209 | 30.78 | 6.433 |
| % | % | Custos diretos complementares | 2 % | 175.953 | 3.519 |
|  |  | Custos diretos |  |  | 179.472 |

Resíduos:
- colocação: mt37tpj023dc; fator de resíduo 0.0275
- colocação: mt37tpa030ba; fator de resíduo 0.044

## Recursos

**mt37tpj023dc** Un Abraçadeira de tomada de PP com dois parafusos
Dados técnicos: Custo energético 36.833 MJ; Emissão de CO2 1.858 kg; Código LER 17 02 03; Massa do elemento 0.38 kg; Volume 0.000633 m3
Resíduos:
- embalagem: re150101 Embalagens de papel e cartão. (componente de resíduo); rendimento 0.035 kg; Código LER 15 01 01; Massa do elemento 1 kg; Volume 0.001333 m3

**mt37tpa030ba** m Tubo de polietileno PE 40 de cor preto com bandas de cor azul
Dados técnicos: Custo energético 31.471 MJ; Emissão de CO2 0.849 kg; Código LER 17 02 03; Massa do elemento 0.19 kg; Volume 0.000317 m3
Resíduos:
- embalagem: re170201 Madeira. (componente de resíduo); rendimento 0.04 kg; Código LER 17 02 01; Massa do elemento 1 kg; Volume 0.000909 m3
