# Módulo de vedação metálica de perfis ocos, para embutir

- Propriedade do ficheiro: CYPE Ingenieros S.A.
- Formato: FIEBDC-3/2016
- Programa: Gerador de preços para construção civil. CYPE Ingenieros, S.A.
- Data: 17/06/2024
- Âmbito geográfico: Brasil
- Moeda: BRL
- Custos indiretos: 3 %
- Despesas gerais: 13 %
- Lucro: 6 %
- IVA: 17 %

## U Urbanização interna do lote

### UV Vedações

#### UVX Módulos de perfis metálicos

**UVX020** Un Módulo de vedação metálica de perfis ocos, para embutir.
Módulo de vedação metálica de 1440 mm de comprimento, formado por perfis ocos de seção circular, de aço galvanizado (Z 275), acabamento lacado em cor RAL de 2 mm de espessura, 60 mm de diâmetro e 1800 mm de altura, com uma separação máxima de 100 mm entre os perfis, com tampa superior semiesférica de plástico e uma base horizontal metálica, de 60x100 mm, fixada aos perfis através de solda, para embutir 300 mm em muro de concreto.
Critérios considerados na determinação do preço da unidade de obra: O preço não inclui o muro de concreto.
Inclui: Marcação. Colocação dos módulos. Aprumo e nivelamento dos módulos. Fixação à armadura do muro.
Critério de medição de projeto: Número de unidades previstas, segundo documentação gráfica de Projeto.
Critério de quantitativos de obra: Medir-se-á o número de unidades realmente executadas segundo especificações de Projeto.

| Código | Un | Descrição | Rendimento | Preço | Importância |
|---|---|---|---|---|---|
| mt26aae150a | Un | Módulo de vedação metálica de 1440 mm de comprimento, formado por perfis ocos de seção circular, de aço galvanizado (Z 275), acabamento lacado em cor RAL de 2 mm de espessura, 60 mm de diâmetro e 1800 mm de altura, com uma separação máxima de 100 mm entre os perfis, com tampa superior semiesférica de plástico e uma base horizontal metálica, de 60x100 mm, fixada aos perfis através de solda. (material) | 1 | 701.63 | 701.630 |
| mt08var050 | kg | Arame galvanizado para atar, de 1,30 mm de diâmetro. (material) | 0.1 | 3.79 | 0.379 |
| mo018 | h | Serralheiro. (mão de obra) | 0.523 | 32.62 | 17.060 |
| mo059 | h | Ajudante de serralheiro. (mão de obra) | 0.523 | 30.15 | 15.768 |
| % | % | Custos diretos complementares | 2 % | 734.837 | 14.697 |
|  |  | Custos diretos |  |  | 749.534 |

Resíduos:
- colocação: mt08var050 Arame galvanizado para atar, de 1,30 mm de diâmetro; fator de resíduo 0.0038

## Recursos

**mt08var050** kg Arame galvanizado para atar, de 1,30 mm de diâmetro
Dados técnicos: Custo energético 25.100 MJ; Emissão de CO2 2.560 kg; Código LER 17 04 05; Massa do elemento 1 kg; Volume 0.000476 m3
