# Ensaio de piso contínuo

- Propriedade do ficheiro: CYPE Ingenieros S.A.
- Formato: FIEBDC-3/2016
- Programa: Gerador de preços para construção civil. CYPE Ingenieros, S.A.
- Data: 17/06/2024
- Âmbito geográfico: Brasil
- Moeda: BRL
- Custos indiretos: 3 %
- Despesas gerais: 13 %
- Lucro: 6 %
- IVA: 17 %

## X Controle de qualidade e ensaios

### XB Pisos

#### XBC Pisos contínuos

**XBC010** Un Ensaio de piso contínuo.
Ensaios a realizar em laboratório acreditado na área técnica correspondente, sobre uma amostra de piso contínuo, recolhida em obra, para a determinação das seguintes características: resistência ao deslizamento em condições úmidas. Incluindo deslocamento à obra, coleta de amostra e relatório de resultados.
Inclui: Deslocamento à obra. Coleta de amostras. Realização dos ensaios. Redação de relatório dos resultados dos ensaios realizados.
Critério de medição de projeto: Ensaio a realizar, segundo documentação do Plano de controle de qualidade.

| Código | Un | Descrição | Rendimento | Preço | Importância |
|---|---|---|---|---|---|
| mt49pac010a | Un | Ensaio para determinar a resistência ao deslizamento em condições úmidas de uma amostra de piso contínuo, inclusive deslocamento à obra, coleta de amostra e relatório de resultados. (material) | 1 | 935.77 | 935.770 |
| % | % | Custos diretos complementares | 2 % | 935.770 | 18.715 |
|  |  | Custos diretos |  |  | 954.485 |
