# Extração e ensaio à compressão de corpos-de-prova

- Propriedade do ficheiro: CYPE Ingenieros S.A.
- Formato: FIEBDC-3/2016
- Programa: Gerador de preços para construção civil. CYPE Ingenieros, S.A.
- Data: 27/09/2024
- Âmbito geográfico: Brasil
- Moeda: BRL
- Custos indiretos: 3 %
- Despesas gerais: 13 %
- Lucro: 6 %
- IVA: 17 %

## X Controle de qualidade e ensaios

### XE Estruturas de concreto armado

#### XEI Ensaios não destrutivos

**XEI090** Un Extração e ensaio à compressão de corpos-de-prova.
Ensaio a realizar em laboratório acreditado na área técnica correspondente, para determinar a resistência à compressão de um concreto endurecido, através da extração de corpo-de-prova de 150 mm de diâmetro e 300 mm de comprimento através de sonda rotativa de suporte. Incluindo deslocamento à obra e enchimento dos furos.
Inclui: Deslocamento à obra. Extração de corpos-de-prova. Enchimento de furos. Realização dos ensaios.
Critério de medição de projeto: Ensaio a realizar, segundo documentação do Plano de controle de qualidade.

| Código | Un | Descrição | Rendimento | Preço | Importância |
|---|---|---|---|---|---|
| mt49des010 | Un | Repercussão por deslocamento à obra para a coleta de amostras. (material) | 1 | 1.92 | 1.920 |
| mt49hoc030f | Un | Extração de testemunho de concreto endurecido de 150 mm de diâmetro e 300 mm de comprimento através de sonda rotativa, talhamento, alisamento e ensaio para determinar a resistência à compressão, sem incluir sondagem nem reposição de revestimentos ou recobrimentos. (material) | 1 | 624.99 | 624.990 |
| mt49hoc040f | Un | Enchimento de orifícios com argamassa epóxi, de 150 mm de diâmetro, em pilares. (material) | 1 | 91.03 | 91.030 |
| % | % | Custos diretos complementares | 2 % | 717.940 | 14.359 |
|  |  | Custos diretos |  |  | 732.299 |
