# Ensaio de calda betuminosa

- Propriedade do ficheiro: CYPE Ingenieros S.A.
- Formato: FIEBDC-3/2016
- Programa: Gerador de preços para construção civil. CYPE Ingenieros, S.A.
- Data: 17/06/2024
- Âmbito geográfico: Brasil
- Moeda: BRL
- Custos indiretos: 3 %
- Despesas gerais: 13 %
- Lucro: 6 %
- IVA: 17 %

## X Controle de qualidade e ensaios

### XH Materiais betuminosos

#### XHB Misturas betuminosas

**XHB020** Un Ensaio de calda betuminosa.
Ensaios a realizar em laboratório acreditado na área técnica correspondente, sobre uma amostra de calda betuminosa, recolhida em obra, para a determinação das seguintes características: consistência, par de torção. Incluindo deslocamento à obra, coleta de amostra e relatório de resultados.
Inclui: Deslocamento à obra. Coleta de amostras. Realização dos ensaios. Redação de relatório dos resultados dos ensaios realizados.
Critério de medição de projeto: Ensaio a realizar, segundo documentação do Plano de controle de qualidade.

| Código | Un | Descrição | Rendimento | Preço | Importância |
|---|---|---|---|---|---|
| mt49des010 | Un | Repercussão por deslocamento à obra para a coleta de amostras. (material) | 1 | 1.92 | 1.920 |
| mt49lbi005 | Un | Coleta de uma amostra de calda betuminosa. (material) | 1 | 64.92 | 64.920 |
| mt49lbi010 | Un | Ensaio para determinar a consistência de uma amostra de calda betuminosa. (material) | 1 | 61.02 | 61.020 |
| mt49lbi020 | Un | Ensaio para determinar o par de torção de uma amostra de calda betuminosa. (material) | 1 | 259.71 | 259.710 |
| mt49lbi120 | Un | Relatório de resultados dos ensaios realizados sobre uma amostra de calda betuminosa. (material) | 1 | 249.69 | 249.690 |
| % | % | Custos diretos complementares | 2 % | 637.260 | 12.745 |
|  |  | Custos diretos |  |  | 650.005 |
