# Ensaio de emulsão betuminosa

- Propriedade do ficheiro: CYPE Ingenieros S.A.
- Formato: FIEBDC-3/2016
- Programa: Gerador de preços para construção civil. CYPE Ingenieros, S.A.
- Data: 17/06/2024
- Âmbito geográfico: Brasil
- Moeda: BRL
- Custos indiretos: 3 %
- Despesas gerais: 13 %
- Lucro: 6 %
- IVA: 17 %

## X Controle de qualidade e ensaios

### XH Materiais betuminosos

#### XHE Betumes e emulsões betuminosas

**XHE010** Un Ensaio de emulsão betuminosa.
Ensaios a realizar em laboratório acreditado na área técnica correspondente, sobre uma amostra de emulsão betuminosa, recolhida em obra, para a determinação das seguintes características: tempo de fluência com viscosímetro. Incluindo deslocamento à obra, coleta de amostra e relatório de resultados.
Inclui: Deslocamento à obra. Coleta de amostras. Realização dos ensaios. Redação de relatório dos resultados dos ensaios realizados.
Critério de medição de projeto: Ensaio a realizar, segundo documentação do Plano de controle de qualidade.

| Código | Un | Descrição | Rendimento | Preço | Importância |
|---|---|---|---|---|---|
| mt49des010 | Un | Repercussão por deslocamento à obra para a coleta de amostras. (material) | 1 | 1.92 | 1.920 |
| mt49lib005 | Un | Coleta de uma amostra de ligante betuminoso. (material) | 1 | 68.76 | 68.760 |
| mt49lib055 | Un | Ensaio para determinar o tempo de fluência de uma amostra de emulsão betuminosa com viscosímetro. (material) | 1 | 140.32 | 140.320 |
| mt49lib120b | Un | Relatório de resultados dos ensaios realizados sobre uma amostra de emulsão betuminosa. (material) | 1 | 249.69 | 249.690 |
| % | % | Custos diretos complementares | 2 % | 460.690 | 9.214 |
|  |  | Custos diretos |  |  | 469.904 |
