# Ensaio destrutivo de perfis laminados

- Propriedade do ficheiro: CYPE Ingenieros S.A.
- Formato: FIEBDC-3/2016
- Programa: Gerador de preços para construção civil. CYPE Ingenieros, S.A.
- Data: 17/06/2024
- Âmbito geográfico: Brasil
- Moeda: BRL
- Custos indiretos: 3 %
- Despesas gerais: 13 %
- Lucro: 6 %
- IVA: 17 %

## X Controle de qualidade e ensaios

### XM Estruturas metálicas

#### XMP Perfis laminados

**XMP010** Un Ensaio destrutivo de perfis laminados.
Ensaios a realizar em laboratório acreditado na área técnica correspondente, sobre uma amostra de perfil laminado para utilização em estrutura metálica, recolhida em obra, para a determinação das seguintes características: limite elástico aparente, resistência à tração, módulo de elasticidade, alongamento e estricção, segundo ABNT NBR ISO 6892-1; dobragem a 180°, segundo ISO 7438; geometria da seção e desvio da massa; análise química de uma amostra de aço, compreendendo carbono, silício, fósforo, enxofre e manganésio, segundo ASTM E1019 e ASTM E415. Incluindo deslocamento à obra e relatório de resultados.
Inclui: Deslocamento à obra. Coleta de amostras. Realização dos ensaios. Redação de relatório dos resultados dos ensaios realizados.
Critério de medição de projeto: Ensaio a realizar, segundo documentação do Plano de controle de qualidade.

| Código | Un | Descrição | Rendimento | Preço | Importância |
|---|---|---|---|---|---|
| mt49des010 | Un | Repercussão por deslocamento à obra para a coleta de amostras. (material) | 1 | 1.92 | 1.920 |
| mt49pma020 | Un | Coleta em obra de amostras de perfil laminado em estrutura metálica, cujo peso não exceda 50 kg. (material) | 1 | 83.23 | 83.230 |
| mt49pma050 | Un | Ensaio à tração para determinar o limite elástico aparente, a resistência à tração, o módulo de elasticidade, o alongamento e a estricção de uma amostra de perfil laminado em estrutura metálica, segundo ABNT NBR ISO 6892-1. (material) | 1 | 146.03 | 146.030 |
| mt49pma080 | Un | Ensaio de dobragem a 180° sobre uma amostra de perfil laminado em estrutura metálica, segundo ISO 7438. (material) | 1 | 63.27 | 63.270 |
| mt49pma120 | Un | Ensaio de verificação da geometria da seção e desvio da massa de uma amostra de perfil laminado em estrutura metálica. (material) | 1 | 196.44 | 196.440 |
| mt49pma140 | Un | Análise química de uma amostra de aço, compreendendo carbono (ASTM E1019 e ASTM E415), silício, fósforo (ASTM E415), enxofre (ASTM E1019 e ASTM E415) e magnésio (ASTM E415). (material) | 1 | 828.39 | 828.390 |
| mt49pma030 | Un | Relatório de resultados dos ensaios realizados sobre uma amostra de perfil laminado em estrutura metálica. (material) | 1 | 249.69 | 249.690 |
| % | % | Custos diretos complementares | 2 % | 1568.970 | 31.379 |
|  |  | Custos diretos |  |  | 1600.349 |
