# Sistema S de rede de segurança colocada horizontalmente

- Propriedade do ficheiro: CYPE Ingenieros S.A.
- Formato: FIEBDC-3/2016
- Programa: Gerador de preços para construção civil. CYPE Ingenieros, S.A.
- Data: 17/06/2024
- Âmbito geográfico: Brasil
- Moeda: BRL
- Custos indiretos: 3 %
- Despesas gerais: 13 %
- Lucro: 6 %
- IVA: 17 %

## Y Segurança e saúde

### YC Sistemas de proteção coletiva

#### YCG Proteção de grandes aberturas horizontais em estruturas metálicas

**YCG010** m² Sistema S de rede de segurança colocada horizontalmente.
Sistema S de rede de segurança deslocável, colocada horizontalmente, formado por: rede de segurança S A2 M100 Q M, de polipropileno de alta tenacidade, sem nós, de cor azul, para cobrir aberturas horizontais de superfície compreendida entre 250 e 500 m². Inclusive corda de união de polipropileno, para unir as redes e elementos para o deslocamento e estiramento das redes.
Critério de medição de projeto: Superfície da abertura horizontal, medida segundo Plano de Segurança e Saúde.
Critério de quantitativos de obra: Será medida a superfície realmente montada segundo especificações do Plano de Segurança e Saúde.

| Código | Un | Descrição | Rendimento | Preço | Importância |
|---|---|---|---|---|---|
| mt50sph010hc | m² | Rede de segurança S A2 M100 Q M, de polipropileno de alta tenacidade, sem nós, de cor azul. Corda de rede de diâmetro 5,5 mm, com tratamento aos raios UV. Energia da rede A2 (entre 2,2 e 4,4 kJ). Configuração da rede quadrada, com corda perimetral de polipropileno de 16 mm de diâmetro. (material) | 0.726 | 9.53 | 6.919 |
| mt50spr170b | m | Corda de união O de polipropileno de alta tenacidade, com tratamento aos raios UV, D=8 mm e carga de ruptura superior a 7,5 kN. (material) | 1.339 | 0.53 | 0.710 |
| mt50spr100d | m | Cabo de aço de 10 mm de diâmetro. (material) | 0.111 | 7.45 | 0.827 |
| mt50spr095 | Un | Roldana de aço, com carga de ruptura superior a 20 kN. (material) | 0.085 | 36.12 | 3.070 |
| mt50spr096 | Un | Mosquetão de aço galvanizado, com porca de segurança e carga de ruptura superior a 20 kN. (material) | 0.085 | 56.58 | 4.809 |
| mq07ple010ff | Un | Aluguel diário de plataforma elevatória de tesoura, motor diesel, de 15 m de altura máxima de trabalho, incluindo manutenção e seguro de responsabilidade civil. (equipamento) | 0.01 | 474.63 | 4.746 |
| mq07ple020ff | Un | Transporte para a obra e remoção de plataforma elevatória de tesoura, motor diesel, de 15 m de altura máxima de trabalho. (equipamento) | 0.001 | 472.28 | 0.472 |
| mo119 | h | Oficial de 1ª Montador de proteções e sinalização de Segurança e Saúde. (mão de obra) | 0.157 | 32.24 | 5.062 |
| mo120 | h | Operário Montador de proteções e sinalização de Segurança e Saúde. (mão de obra) | 0.157 | 27.81 | 4.366 |
| % | % | Custos diretos complementares | 2 % | 30.981 | 0.620 |
|  |  | Custos diretos |  |  | 31.601 |

Resíduos:
- colocação: mt50sph010hc; fator de resíduo 1
- colocação: mt50spr100d Cabo de aço de 10 mm de diâmetro; fator de resíduo 0.0140007

## Recursos

**mt50sph010hc** m² Rede de segurança S A2 M100 Q M
Dados técnicos: Custo energético 27.456 MJ; Emissão de CO2 0.920 kg; Código LER 17 02 03; Massa do elemento 0.26 kg; Volume 0.000433 m3
Resíduos:
- embalagem: re170203 Plástico. (componente de resíduo); rendimento 0.034 kg; Código LER 17 02 03; Massa do elemento 1 kg; Volume 0.001667 m3

**mt50spr100d** m Cabo de aço de 10 mm de diâmetro
Dados técnicos: Custo energético 2.709 MJ; Emissão de CO2 0.199 kg; Código LER 17 04 11; Massa do elemento 0.2717 kg; Volume 0.000181 m3
Resíduos:
- embalagem: re150101 Embalagens de papel e cartão. (componente de resíduo); rendimento 0.071 kg; Código LER 15 01 01; Massa do elemento 1 kg; Volume 0.001333 m3

**mt50spr095** Un Roldana de aço, com carga de ruptura superior a 20 kN
Dados técnicos: Custo energético 1.002 MJ; Emissão de CO2 0.111 kg
Resíduos:
- embalagem: re150101 Embalagens de papel e cartão; rendimento 0.072 kg

**mt50spr096** Un Mosquetão de aço galvanizado, com porca de segurança e carga de ruptura superior a 20 kN
Dados técnicos: Custo energético 6.868 MJ; Emissão de CO2 0.544 kg
Resíduos:
- embalagem: re150101 Embalagens de papel e cartão; rendimento 0.09 kg
- embalagem: re170203 Plástico; rendimento 0.045 kg
