# Poste refletor

- Propriedade do ficheiro: CYPE Ingenieros S.A.
- Formato: FIEBDC-3/2016
- Programa: Gerador de preços para construção civil. CYPE Ingenieros, S.A.
- Data: 17/06/2024
- Âmbito geográfico: Brasil
- Moeda: BRL
- Custos indiretos: 3 %
- Despesas gerais: 13 %
- Lucro: 6 %
- IVA: 17 %

## Y Segurança e saúde

### YS Sinalização provisória de obras

#### YSB Balizamento

**YSB090** Un Poste refletor.
Fornecimento e colocação sobre a faixa de rodagem de poste cilíndrico flexível de polietileno, de 200 mm de diâmetro e 750 mm de altura, cor branca, com 2 bandas de retro-reflexão nível 1 (E.G.). Inclusive parafusos e elementos de fixação ao piso, manutenção em condições seguras durante todo o período de tempo necessário e desmontagem.
Inclui: Marcação. Colocação dos postes. Desmontagem posterior. Remoção para contentor.
Critério de medição de projeto: Número de unidades previstas, segundo Plano de Segurança e Saúde.
Critério de quantitativos de obra: Medir-se-á o número de unidades realmente colocadas segundo especificações do Plano de Segurança e Saúde.

| Código | Un | Descrição | Rendimento | Preço | Importância |
|---|---|---|---|---|---|
| mt50bal090o | Un | Poste cilíndrico flexível de polietileno, de 200 mm de diâmetro e 750 mm de altura, cor branca, com 2 bandas de retro-reflexão nível 1 (E.G.). (material) | 1 | 101.96 | 101.960 |
| mo120 | h | Operário Montador de proteções e sinalização de Segurança e Saúde. (mão de obra) | 0.157 | 27.81 | 4.366 |
| % | % | Custos diretos complementares | 2 % | 106.326 | 2.127 |
|  |  | Custos diretos |  |  | 108.453 |

Resíduos:
- colocação: mt50bal090o; fator de resíduo 1

## Recursos

**mt50bal090o** Un Poste cilíndrico flexível de polietileno
Dados técnicos: Custo energético 191.856 MJ; Emissão de CO2 6.804 kg; Código LER 17 02 03; Massa do elemento 1.4 kg; Volume 0.002333 m3
