# Cone tetrápode

- Propriedade do ficheiro: CYPE Ingenieros S.A.
- Formato: FIEBDC-3/2016
- Programa: Gerador de preços para construção civil. CYPE Ingenieros, S.A.
- Data: 27/09/2024
- Âmbito geográfico: Brasil
- Moeda: BRL
- Custos indiretos: 3 %
- Despesas gerais: 13 %
- Lucro: 6 %
- IVA: 17 %

## Y Segurança e saúde

### YS Sinalização provisória de obras

#### YSB Balizamento

**YSB120** Un Cone tetrápode.
Cone tetrápode de balizamento refletor de 50 cm de altura, de 1 peça de polietileno, com 4 bandas reflectoras e retro-reflexão nível 2 (H.I.), amortizável em 10 utilizações. Inclusive manutenção em condições seguras durante todo o período de tempo necessário e desmontagem.
Inclui: Colocação e verificação. Desmontagem posterior. Transporte até ao local de armazenamento ou remoção para contentor.
Critério de medição de projeto: Número de unidades previstas, segundo Plano de Segurança e Saúde.
Critério de quantitativos de obra: Medir-se-á o número de unidades realmente colocadas segundo especificações do Plano de Segurança e Saúde.

| Código | Un | Descrição | Rendimento | Preço | Importância |
|---|---|---|---|---|---|
| mt50bal035a | Un | Cone tetrápode de balizamento refletor de 50 cm de altura, de 1 peça de polietileno, com 4 bandas reflectoras e retro-reflexão nível 2 (H.I.). (material) | 0.1 | 70.65 | 7.065 |
| mo120 | h | Operário Montador de proteções e sinalização de Segurança e Saúde. (mão de obra) | 0.021 | 27.81 | 0.584 |
| % | % | Custos diretos complementares | 2 % | 7.649 | 0.153 |
|  |  | Custos diretos |  |  | 7.802 |

Resíduos:
- colocação: mt50bal035a; fator de resíduo 1

## Recursos

**mt50bal035a** Un Cone tetrápode de balizamento refletor de 50 cm de altura
Dados técnicos: Custo energético 68.520 MJ; Emissão de CO2 2.430 kg; Código LER 17 02 03; Massa do elemento 0.5 kg; Volume 0.000833 m3
