# Estaca barrete de concreto armado, sem lamas

- Propriedade do ficheiro: CYPE Ingenieros S.A.
- Formato: FIEBDC-3/2016
- Programa: Gerador de preços para construção civil. CYPE Ingenieros, S.A.
- Data: 03/11/2025
- Âmbito geográfico: Brasil
- Moeda: BRL
- Custos indiretos: 3 %
- Despesas gerais: 13 %
- Lucro: 6 %
- IVA: 17 %

## C Fundações

### CP Profundas

#### CPZ Estaca barrete

**CPZ010** m² Estaca barrete de concreto armado, sem lamas.
Estaca barrete de concreto armado "PANTALLAX", de 26 cm de espessura, com uma largura de 80 a 300 cm e até 6 m de profundidade, ou até encontrar rocha ou camadas duras de terreno, em terreno coesivo estável sem rejeição no ensaio SPT, sem utilização de lamas bentoníticas; realizado com concreto C25 classe de agressividade ambiental II e tipo de ambiente urbano, brita 0, consistência S160 dosado em central, e concretagem desde caminhão, com concretagem contínua através de tubo Tremonha, e aço CA-50, com uma quantidade aproximada de 30 kg/m². Incluindo arame de atar e separadores.
Critérios considerados na determinação do preço da unidade de obra: O preço inclui o corte, dobra e montagem da armadura em central de armaduras de obra e a posterior colocação em obra.
Inclui: Escavação e extração de terras. Colocação da armadura. Colocação do tubo Tremonha. Concretagem e compactação do concreto.
Critério de medição de projeto: Superfície medida segundo documentação gráfica de Projeto.
Critério de quantitativos de obra: Medir-se-á a superfície realmente executada segundo especificações de Projeto.

| Código | Un | Descrição | Rendimento | Preço | Importância |
|---|---|---|---|---|---|
| mt07aco020j | Un | Separador certificado para paredes diafragma. (material) | 2 | 0.26 | 0.520 |
| mt07aco070f | kg | Aço em barras nervuradas, CA-50, de vários diâmetros, segundo ABNT NBR 7480. (material) | 31.5 | 11.78 | 371.070 |
| mt08var050 | kg | Arame galvanizado para atar, de 1,30 mm de diâmetro. (material) | 0.33 | 3.83 | 1.264 |
| mt10haf080ide | m³ | Concreto C25 classe de agressividade ambiental II e tipo de ambiente urbano, brita 0, consistência S160, dosado em central, segundo ABNT NBR 8953. (material) | 0.33 | 368.98 | 121.763 |
| mq03pae060am | h | Maquinaria para escavação de parede diafragma de 26 cm de espessura e até 6 m de profundidade, escavação sem utilização de lamas bentoníticas, em terreno coesivo estável sem rejeição no ensaio SPT. (equipamento) | 0.495 | 227.84 | 112.781 |
| mq07gte010c | h | Guindaste móvel de braço telescópico com uma capacidade de elevação de 30 t e 27 m de altura máxima de trabalho. (equipamento) | 0.1 | 293.57 | 29.357 |
| mo043 | h | Armador. (mão de obra) | 0.276 | 33.07 | 9.127 |
| mo090 | h | Ajudante de armador. (mão de obra) | 0.379 | 31.41 | 11.904 |
| mo045 | h | Oficial de trabalhos de concretagem. (mão de obra) | 0.076 | 33.07 | 2.513 |
| mo092 | h | Ajudante de trabalhos concretagem. (mão de obra) | 0.303 | 31.41 | 9.517 |
| % | % | Custos diretos complementares | 2 % | 669.816 | 13.396 |
|  |  | Custos diretos |  |  | 683.212 |

Resíduos:
- colocação: mt07aco070f Aço em barras nervuradas, CA-50, de vários diâmetros, segundo ABNT NBR 7480; fator de resíduo 0.0075
- colocação: mt08var050 Arame galvanizado para atar, de 1,30 mm de diâmetro; fator de resíduo 0.0038
- colocação: mt10haf080ide; fator de resíduo 0.00114314
- escavação: ruo170504 Solos e rochas que não contêm substâncias perigosas. (componente de resíduo); rendimento 525.2 kg; Código LER 17 05 04; Massa do elemento 1 kg; Volume 0.000625 m3

## Recursos

**mt07aco020j** Un Separador certificado para paredes diafragma
Dados técnicos: Custo energético 1.117 MJ; Emissão de CO2 0.114 kg
Resíduos:
- embalagem: re150101 Embalagens de papel e cartão. (componente de resíduo); rendimento 0.072 kg; Código LER 15 01 01; Massa do elemento 1 kg; Volume 0.001333 m3

**mt07aco070f** kg Aço em barras nervuradas, CA-50, de vários diâmetros, segundo ABNT NBR 7480
Dados técnicos: Custo energético 12.720 MJ; Emissão de CO2 0.530 kg; Código LER 17 04 05; Massa do elemento 1 kg; Volume 0.000476 m3

**mt08var050** kg Arame galvanizado para atar, de 1,30 mm de diâmetro
Dados técnicos: Custo energético 25.100 MJ; Emissão de CO2 2.560 kg; Código LER 17 04 05; Massa do elemento 1 kg; Volume 0.000476 m3

**mt10haf080ide** m³ Concreto C25 classe de agressividade ambiental II e tipo de ambiente urbano
Dados técnicos: Custo energético 1876.000 MJ; Emissão de CO2 234.500 kg; Código LER 17 01 01; Massa do elemento 2345 kg; Volume 1.563333 m3
