# Vedação de junta de construção, através da injeção de resina

- Propriedade do ficheiro: CYPE INGENIEROS, S.A.
- Formato: FIEBDC-3/2002
- Âmbito geográfico: Brasil
- Moeda: BRL
- Custos indiretos: 3.00 %
- Despesas gerais: 13.00 %
- Lucro: 6.00 %
- IVA: 17.00 %

## N Isolamentos e impermeabilizações

### NI Impermeabilizações

#### NIJ Juntas

**NIJ120** m Vedação de junta de construção, através da injeção de resina.
Vedação de junta de construção, sistema "PANTALLAX", através de tubo com microperfurações em todo o seu comprimento, de 12 mm de diâmetro exterior, reforçado com cabo de aço em espiral, para injeção de resina, fixado ao suporte cada 25 cm com clipes certificados, sistema Infiltra-Jet "PANTALLAX", através do qual se injecta à pressão resina hidroexpansiva flexível de poliuretano, hidrófoba, de baixa viscosidade, sistema Injet-Flex "PANTALLAX", (consumo médio: 1,2 kg/m). Inclusive injetor cónico e tubo de ligação exterior com tampa de proteção.
Inclui: Implantação e corte do tubo. Colocação do tubo para injeção de resina. Colocação das peças de finalização. Colocação dos injetores. Injeção da resina.
Critério de medição de projeto: Comprimento medido segundo documentação gráfica de Projeto.
Critério de quantitativos de obra: Medir-se-á o comprimento realmente executado segundo especificações de Projeto.

| Código | Un | Descrição | Rendimento | Preço | Importância |
|---|---|---|---|---|---|
| mt08tip010 | m | Tubo com microperfurações em todo o seu comprimento, de 12 mm de diâmetro exterior, reforçado com cabo de aço em espiral, para injeção de resina, para sistema Infiltra-Jet "PANTALLAX". (material) | 1.300 | 6.32 | 8.22 |
| mt15ppi010 | kg | Resina hidroexpansiva flexível de poliuretano, hidrófoba, de baixa viscosidade, para sistema Injet-Flex "PANTALLAX". (material) | 1.200 | 70.85 | 85.02 |
| mt15sjd140a | Un | Injetor cónico. (material) | 0.200 | 18.25 | 3.65 |
| mt15sjd150a | Un | Tubo de ligação exterior com tampa de proteção. (material) | 0.200 | 64.38 | 12.88 |
| mt15sjd160a | Un | Abraçadeira metálica, para tubo de 13 mm de diâmetro. (material) | 5.000 | 3.05 | 15.25 |
| mq06eim010 | h | Equipamento de injeção manual de argamassas fluidas e resinas. (equipamento) | 0.348 | 6.34 | 2.21 |
| mo032 | h | Aplicador de produtos impermeabilizantes. (mão de obra) | 0.455 | 32.24 | 14.67 |
| mo070 | h | Ajudante de aplicador de produtos impermeabilizantes. (mão de obra) | 0.455 | 30.23 | 13.75 |
| % | % | Custos diretos complementares | 2 % | 155.65 | 3.11 |
|  |  | Custos diretos |  |  | 158.76 |
