# Obturação instantânea de via de água no interior de muro de concreto, com argamassa

- Propriedade do ficheiro: CYPE INGENIEROS, S.A.
- Formato: FIEBDC-3/2002
- Âmbito geográfico: Brasil
- Moeda: BRL
- Custos indiretos: 3.00 %
- Despesas gerais: 13.00 %
- Lucro: 6.00 %
- IVA: 17.00 %

## N Isolamentos e impermeabilizações

### NI Impermeabilizações

#### NIO Aberturas em muros

**NIO010** Un Obturação instantânea de via de água no interior de muro de concreto, com argamassa.
Obturação instantânea de via de água no interior de muro de concreto, sistema Rapid "PANTALLAX", com argamassa de pega ultra-rápida, pressionando com força sobre a zona a obturar, com as camadas necessárias até conseguir o corte da via de água.
Inclui: Limpeza e preparação da superfície. Aplicação do produto. Alisamento final da superfície.
Critério de medição de projeto: Número de unidades previstas, segundo documentação gráfica de Projeto.
Critério de quantitativos de obra: Medir-se-á o número de unidades realmente executadas segundo especificações de Projeto.

| Código | Un | Descrição | Rendimento | Preço | Importância |
|---|---|---|---|---|---|
| mt09rev010 | kg | Argamassa de pega ultra-rápida, para obturação de vias de água, sistema Rapid "PANTALLAX". (material) | 0.440 | 5.15 | 2.27 |
| mo032 | h | Aplicador de produtos impermeabilizantes. (mão de obra) | 0.075 | 32.24 | 2.42 |
| mo070 | h | Ajudante de aplicador de produtos impermeabilizantes. (mão de obra) | 0.125 | 30.23 | 3.78 |
| % | % | Custos diretos complementares | 2 % | 8.47 | 0.17 |
|  |  | Custos diretos |  |  | 8.64 |
