# Impermeabilização de junta de construção em contato com a água, com perfil hidroexpansivo

- Propriedade do ficheiro: CYPE Ingenieros S.A.
- Formato: FIEBDC-3/2016
- Programa: Gerador de preços para construção civil. CYPE Ingenieros, S.A.
- Data: 17/06/2024
- Âmbito geográfico: Brasil
- Moeda: BRL
- Custos indiretos: 3 %
- Despesas gerais: 13 %
- Lucro: 6 %
- IVA: 17 %

## N Isolamentos e impermeabilizações

### NI Impermeabilizações

#### NIJ Juntas

**NIJ111** m Impermeabilização de junta de construção em contato com a água, com perfil hidroexpansivo.
Impermeabilização de junta de construção, vertical ou horizontal, exposta a pressão hidrostática, temporal ou permanente, com perfil hidroexpansivo formado por uma mistura extrudida e vulcanizada de borracha sintética e resinas hidroexpansivas, de 2x20 mm, com uma capacidade de expansibilidade na presença de água de 800% e elevada resistência à pressão hidrostática, colocado com sobreposições, fixado com cola.
Inclui: Limpeza do suporte. Marcação. Aplicação da cola. Colocação do perfil.
Critério de medição de projeto: Comprimento medido segundo documentação gráfica de Projeto.
Critério de quantitativos de obra: Medir-se-á o comprimento realmente executado segundo especificações de Projeto.

| Código | Un | Descrição | Rendimento | Preço | Importância |
|---|---|---|---|---|---|
| mt15sjd070c | m | Perfil hidroexpansivo formado por uma mistura extrudida e vulcanizada de borracha sintética e resinas hidroexpansivas, de 2x20 mm, com uma capacidade de expansibilidade na presença de água de 800% e elevada resistência à pressão hidrostática. (material) | 1.05 | 37.35 | 39.218 |
| mt15sja115 | l | Primer adesivo para perfis hidroexpansivos de borracha. (material) | 0.015 | 48.89 | 0.733 |
| mo032 | h | Aplicador de produtos impermeabilizantes. (mão de obra) | 0.114 | 32.24 | 3.675 |
| % | % | Custos diretos complementares | 2 % | 43.626 | 0.873 |
|  |  | Custos diretos |  |  | 44.499 |

Resíduos:
- colocação: mt15sjd070c; fator de resíduo 0.06
- colocação: mt15sja115 Primer adesivo para perfis hidroexpansivos de borracha; fator de resíduo 0.0506425

## Recursos

**mt15sjd070c** m Perfil hidroexpansivo formado por uma mistura extrudida e vulcanizada de borracha sintética e resinas hidroexpansivas
Dados técnicos: Custo energético 4.257 MJ; Emissão de CO2 0.225 kg; Código LER 17 09 04; Massa do elemento 0.048 kg; Volume 0.000032 m3
Resíduos:
- embalagem: re150101 Embalagens de papel e cartão. (componente de resíduo); rendimento 0.058 kg; Código LER 15 01 01; Massa do elemento 1 kg; Volume 0.001333 m3

**mt15sja115** l Primer adesivo para perfis hidroexpansivos de borracha
Dados técnicos: Custo energético 0.480 MJ; Emissão de CO2 0.025 kg; Código LER 17 09 04; Massa do elemento 1.2 kg; Volume 0.0008 m3
Resíduos:
- embalagem: re150104 Embalagens de metal. (componente de resíduo); rendimento 0.049 kg; Código LER 15 01 04; Massa do elemento 1 kg; Volume 0.001667 m3
