# Impermeabilização de junta de construção em contato com a água, com perfil hidroexpansivo

- Propriedade do ficheiro: CYPE Ingenieros S.A.
- Formato: FIEBDC-3/2016
- Programa: Gerador de preços para construção civil. CYPE Ingenieros, S.A.
- Data: 17/06/2024
- Âmbito geográfico: Brasil
- Moeda: BRL
- Custos indiretos: 3 %
- Despesas gerais: 13 %
- Lucro: 6 %
- IVA: 17 %

## N Isolamentos e impermeabilizações

### NI Impermeabilizações

#### NIJ Juntas

**NIJ111** m Impermeabilização de junta de construção em contato com a água, com perfil hidroexpansivo.
Impermeabilização de junta de construção, vertical ou horizontal, exposta a pressão hidrostática, temporal ou permanente, com perfil hidroexpansivo de betonita, de expansão controlada em contato com água salina, de 25x20 mm, colocado com sobreposições, fixado com cola e pregos cada 30 cm.
Inclui: Limpeza do suporte. Marcação. Aplicação da cola. Colocação do perfil. Fixação mecânica do perfil.
Critério de medição de projeto: Comprimento medido segundo documentação gráfica de Projeto.
Critério de quantitativos de obra: Medir-se-á o comprimento realmente executado segundo especificações de Projeto.

| Código | Un | Descrição | Rendimento | Preço | Importância |
|---|---|---|---|---|---|
| mt15sja160d | m | Perfil hidroexpansivo de betonita, de expansão controlada em contato com água salina, de 25x20 mm. (material) | 1.05 | 40.93 | 42.977 |
| mt15sja165 | l | Primer adesivo para perfis hidroexpansivos de betonita. (material) | 0.015 | 48.89 | 0.733 |
| mt50spa100a | Un | Prego de aço de 14x40 mm (diâmetro 2,3 mm). (material) | 3 | 0.05 | 0.150 |
| mo032 | h | Aplicador de produtos impermeabilizantes. (mão de obra) | 0.137 | 32.24 | 4.417 |
| % | % | Custos diretos complementares | 2 % | 48.277 | 0.966 |
|  |  | Custos diretos |  |  | 49.243 |

Resíduos:
- colocação: mt15sja160d Perfil hidroexpansivo de betonita, de expansão controlada em contato com água salina, de 25x20 mm; fator de resíduo 0.0075
- colocação: mt15sja165 Primer adesivo para perfis hidroexpansivos de betonita; fator de resíduo 0.0506425

## Recursos

**mt15sja160d** m Perfil hidroexpansivo de betonita, de expansão controlada em contato com água salina, de 25x20 mm
Dados técnicos: Custo energético 8.00e-05 MJ; Emissão de CO2 8.00e-06 kg; Código LER 01 04 09; Massa do elemento 0.0008 kg

**mt15sja165** l Primer adesivo para perfis hidroexpansivos de betonita
Dados técnicos: Custo energético 104.244 MJ; Emissão de CO2 3.961 kg; Código LER 17 09 04; Massa do elemento 1.2 kg; Volume 0.0008 m3
Resíduos:
- embalagem: re150104 Embalagens de metal. (componente de resíduo); rendimento 0.049 kg; Código LER 15 01 04; Massa do elemento 1 kg; Volume 0.001667 m3
