# Impermeabilização de junta de construção. Sistema "PANTALLAX"

- Propriedade do ficheiro: CYPE Ingenieros S.A.
- Formato: FIEBDC-3/2016
- Programa: Gerador de preços para construção civil. CYPE Ingenieros, S.A.
- Data: 17/06/2024
- Âmbito geográfico: Brasil
- Moeda: BRL
- Custos indiretos: 3 %
- Despesas gerais: 13 %
- Lucro: 6 %
- IVA: 17 %

## N Isolamentos e impermeabilizações

### NI Impermeabilizações

#### NIJ Juntas

**NIJ100** m Impermeabilização de junta de construção. Sistema "PANTALLAX".
Impermeabilização de junta de construção em muro de subsolo de concreto, acima do nível freático. Sistema "PANTALLAX", formado por; abertura e saneamento da junta através de rasgo de 5x5 cm, deixando-o livre de elementos desgregados e vazios; obturação instantânea de via de água no interior do rasgo, sistema Rapid, com argamassa de pega ultra-rápida, pressionando com força sobre a zona a obturar, com as camadas necessárias até conseguir o corte da via de água; limpeza da junta através da projeção de água à pressão, sistema Proyec, eliminando todos os restos de sujeira, gorduras e pó do suporte, deixando o poro aberto; aplicação de sistema Osmotic, de argamassa impermeabilizante, (rendimento: 1 kg/m²), que atua por osmose saturando a rede capilar do concreto como ponte de aderência; vedação de junta, sistema Mortar, com argamassa para reparação e impermeabilização, (rendimento: 5 kg/m) e acabamento com uma camada de reforço, sistema Elastic, com calda impermeabilizante elástica, cor cinza cimento, que atua como barreira elástica superficial, (rendimento: 1,5 kg/m² a primeira camada e 1,5 kg/m² a segunda camada), aplicada enquanto a primeira camada ainda esteja fresca, sem que tenha ganho pega totalmente.
Inclui: Abertura e saneamento da junta. Obturação das vias de água. Limpeza da junta. Aplicação da argamassa. Aplicação da impermeabilização. Aplicação do acabamento de reforço. Remoção e acumulação de entulho. Carga manual de entulho em caminhão ou caçamba.
Critério de medição de projeto: Comprimento medido segundo documentação gráfica de Projeto.
Critério de quantitativos de obra: Medir-se-á o comprimento realmente executado segundo especificações de Projeto.

| Código | Un | Descrição | Rendimento | Preço | Importância |
|---|---|---|---|---|---|
| mt09rev010 | kg | Argamassa de pega ultra-rápida, para obturação de vias de água, sistema Rapid "PANTALLAX". (material) | 0.1 | 5.15 | 0.515 |
| mt09liv010a | kg | Argamassa impermeabilizante, cor cinza cimento, composto de cimento Portland, areia de quartzo e aditivos tensoactivos, para sistema Osmotic "PANTALLAX". (material) | 1 | 4.42 | 4.420 |
| mt09rev030a | kg | Argamassa para reparação e impermeabilização de superfícies, sistema Mortar "PANTALLAX". (material) | 5 | 2.21 | 11.050 |
| mt09liv020a | kg | Calda impermeabilizante elástica, cor cinza cimento, composta de cimento Portland, areia de quartzo, aditivos tensoactivos e polímeros, resistente ao gelo e ao calor, e permeável ao vapor de água, para sistema Elastic "PANTALLAX". (material) | 3 | 9.56 | 28.680 |
| mq08lch020a | h | Equipamento de jato de água à pressão. (equipamento) | 0.104 | 21.21 | 2.206 |
| mq08gel010k | h | Grupo eletrógeno insonorizado, trifásico, de 45 kVA de potência. (equipamento) | 0.104 | 19.8 | 2.059 |
| mo032 | h | Aplicador de produtos impermeabilizantes. (mão de obra) | 0.114 | 32.24 | 3.675 |
| mo070 | h | Ajudante de aplicador de produtos impermeabilizantes. (mão de obra) | 0.114 | 30.23 | 3.446 |
| % | % | Custos diretos complementares | 2 % | 56.051 | 1.121 |
|  |  | Custos diretos |  |  | 57.172 |

Resíduos:
- colocação: mt09rev010 Argamassa de pega ultra-rápida, para obturação de vias de água, sistema Rapid "PANTALLAX"; fator de resíduo 0.0063
- colocação: mt09liv010a; fator de resíduo 0.0066
- colocação: mt09rev030a Argamassa para reparação e impermeabilização de superfícies, sistema Mortar "PANTALLAX"; fator de resíduo 0.0063
- colocação: mt09liv020a; fator de resíduo 0.050189

## Recursos

**mt09rev010** kg Argamassa de pega ultra-rápida, para obturação de vias de água, sistema Rapid "PANTALLAX"
Dados técnicos: Custo energético 8.234 MJ; Emissão de CO2 0.514 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt09liv010a** kg Argamassa impermeabilizante
Dados técnicos: Custo energético 3.898 MJ; Emissão de CO2 0.362 kg; Código LER 17 01 01; Massa do elemento 1 kg; Volume 0.000667 m3
Resíduos:
- embalagem: re150101 Embalagens de papel e cartão; rendimento 0.014 kg

**mt09rev030a** kg Argamassa para reparação e impermeabilização de superfícies, sistema Mortar "PANTALLAX"
Dados técnicos: Custo energético 2.394 MJ; Emissão de CO2 0.194 kg; Código LER 17 01 01; Massa do elemento 1 kg; Volume 0.000667 m3
Resíduos:
- embalagem: re150101 Embalagens de papel e cartão; rendimento 0.014 kg
- embalagem: re170201 Madeira; rendimento 0.001 kg
- embalagem: re170203 Plástico; rendimento 0.003 kg

**mt09liv020a** kg Calda impermeabilizante elástica
Dados técnicos: Custo energético 2.251 MJ; Emissão de CO2 0.184 kg; Código LER 17 09 04; Massa do elemento 1 kg; Volume 0.000667 m3
Resíduos:
- embalagem: re170203 Plástico; rendimento 0.003 kg
