# Impermeabilização de muro de concreto em contato com o terreno, pela sua face interior, com calda de cimento. Sistema "PANTALLAX"

- Propriedade do ficheiro: CYPE Ingenieros S.A.
- Formato: FIEBDC-3/2016
- Programa: Gerador de preços para construção civil. CYPE Ingenieros, S.A.
- Data: 17/06/2024
- Âmbito geográfico: Brasil
- Moeda: BRL
- Custos indiretos: 3 %
- Despesas gerais: 13 %
- Lucro: 6 %
- IVA: 17 %

## N Isolamentos e impermeabilizações

### NI Impermeabilizações

#### NIM Muros em contato com o terreno

**NIM015** m² Impermeabilização de muro de concreto em contato com o terreno, pela sua face interior, com calda de cimento. Sistema "PANTALLAX".
Impermeabilização de muro de concreto em contato com o terreno, pela sua face interior. Sistema Imper White "PANTALLAX", formado por duas camadas de calda impermeabilizante, cor branco, composta de cimento Portland, areia de quartzo e aditivos tensoactivos, permeável ao vapor de água e resistente ao gelo, que atua como barreira superficial do concreto, (rendimento: 3,5 kg/m² a primeira camada e 3,5 kg/m² a segunda camada).
Inclui: Aplicação da primeira camada. Aplicação da segunda camada.
Critério de medição de projeto: Superfície medida segundo documentação gráfica de Projeto.
Critério de quantitativos de obra: Medir-se-á a superfície realmente executada segundo especificações de Projeto.

| Código | Un | Descrição | Rendimento | Preço | Importância |
|---|---|---|---|---|---|
| mt09liv030b | kg | Calda impermeabilizante, cor branco, composta de cimento Portland, areia de quartzo e aditivos tensoactivos, permeável ao vapor de água e resistente ao gelo, para sistema Imper "PANTALLAX". (material) | 7 | 2.97 | 20.790 |
| mq06pym010 | h | Misturadora-bombeadora para argamassas e gessos projetados, de 3 m³/h. (equipamento) | 0.116 | 31.33 | 3.634 |
| mo032 | h | Aplicador de produtos impermeabilizantes. (mão de obra) | 0.15 | 32.24 | 4.836 |
| mo070 | h | Ajudante de aplicador de produtos impermeabilizantes. (mão de obra) | 0.15 | 30.23 | 4.535 |
| % | % | Custos diretos complementares | 2 % | 33.795 | 0.676 |
|  |  | Custos diretos |  |  | 34.471 |

Resíduos:
- colocação: mt09liv030b; fator de resíduo 0.067953

## Recursos

**mt09liv030b** kg Calda impermeabilizante
Dados técnicos: Custo energético 2.251 MJ; Emissão de CO2 0.184 kg; Código LER 17 09 04; Massa do elemento 1 kg; Volume 0.000667 m3
Resíduos:
- embalagem: re170203 Plástico. (componente de resíduo); rendimento 0.003 kg; Código LER 17 02 03; Massa do elemento 1 kg; Volume 0.001667 m3
