# Proteção passiva contra incêndios de estrutura metálica, com placas de gesso acartonado. Sistema "PLACO"

- Propriedade do ficheiro: CYPE INGENIEROS, S.A.
- Formato: FIEBDC-3/2002
- Âmbito geográfico: Brasil
- Moeda: BRL
- Custos indiretos: 3.00 %
- Despesas gerais: 13.00 %
- Lucro: 6.00 %
- IVA: 17.00 %

## I Instalações

### IO Contra incêndios

#### IOR Proteção passiva contra incêndios: estruturas

**IOR014** m Proteção passiva contra incêndios de estrutura metálica, com placas de gesso acartonado. Sistema "PLACO".
Sistema de proteção passiva contra incêndios de viga de aço HEA 100, protegida nas suas 4 faces e com uma resistência ao fogo de 15 minutos, sistema "PLACO", através de recobrimento com placas de gesso acartonado Placoflam, fixadas com clipes e perfis metálicos. Inclusive fixações, parafusos e massa e fita para o tratamento de juntas.
Inclui: Marcação. Instalação de clipes. Colocação à pressão das mestras contra os clipes. Aparafusamento das placas às mestras. Tratamento de juntas. Emassamento superficial.
Critério de medição de projeto: Comprimento medido segundo documentação gráfica de Projeto.
Critério de quantitativos de obra: Medir-se-á o comprimento realmente executado segundo especificações de Projeto.

| Código | Un | Descrição | Rendimento | Preço | Importância |
|---|---|---|---|---|---|
| mt12plk010gfncc | m² | Placa de gesso acartonado DF / - 1200 / 2500 / 12,5 / com as bordas longitudinais afinados, Placoflam PPF 13 "PLACO", formada por uma alma de gesso de origem natural embutida e intimamente ligada a duas lâminas de papelão forte, reforçada pela inclusão na massa de fibra de vidro de fio curto não tecido para melhorar a sua coesão a temperaturas altas. (material) | 1.123 | 20.87 | 23.44 |
| mt12ple200a | Un | Clipe de aço galvanizado, Fuego "PLACO", de 60x60x48 mm. (material) | 15.000 | 3.09 | 46.35 |
| mt12plp010 | m | Perfil de aço galvanizado, F-530 "PLACO", fabricado através de laminação a frio, de 3000 mm de comprimento, 45x16 mm de seção e 0,6 mm de espessura, para a realização de revestimentos interiores autoportantes e tetos. (material) | 4.000 | 4.95 | 19.80 |
| mt12plt010a | Un | Parafuso autoatarraxante TTPC 25 "PLACO", com cabeça de trombeta, de 25 mm de comprimento, para instalação de placas de gesso acartonado sobre perfis de espessura inferior a 6 mm. (material) | 50.000 | 0.04 | 2.00 |
| mt12plt010c | Un | Parafuso autoatarraxante TTPC 35 "PLACO", com cabeça de trombeta, de 35 mm de comprimento, para instalação de placas de gesso acartonado sobre perfis de espessura inferior a 6 mm. (material) | 25.000 | 0.05 | 1.25 |
| mt12plm012gj | kg | Massa de pega em pó PR Multi "PLACO"; Euroclasse A1 de reação ao fogo, intervalo de temperatura de trabalho de 5 a 30°C. (material) | 2.000 | 4.82 | 9.64 |
| mt12plj030 | m | Fita autocolante de malha de fibra de vidro, "PLACO", para reforço de juntas. (material) | 8.000 | 0.23 | 1.84 |
| mo053 | h | Montador de pré-fabricados interiores. (mão de obra) | 0.382 | 34.52 | 13.19 |
| mo100 | h | Ajudante de montador de pré-fabricados interiores. (mão de obra) | 0.382 | 29.06 | 11.10 |
| % | % | Custos diretos complementares | 2 % | 128.61 | 2.57 |
|  |  | Custos diretos |  |  | 131.18 |
