# Cavidade para a localização de serviços e instalações

- Propriedade do ficheiro: CYPE INGENIEROS, S.A.
- Formato: FIEBDC-3/2002
- Âmbito geográfico: Brasil
- Moeda: BRL
- Custos indiretos: 3.00 %
- Despesas gerais: 13.00 %
- Lucro: 6.00 %
- IVA: 17.00 %

## 0 Trabalhos preliminares

### 0B Trabalhos de campo, ensaios e relatórios

#### 0BC Cavidades de inspeção

**0BC006** Un Cavidade para a localização de serviços e instalações.
Cavidade para a localização de serviços ou instalações existentes, em qualquer zona da obra, até 3 m de profundidade, realizada com meios mecânicos. Incluindo enchimento posterior, compactação e reposição do piso existente.
Inclui: Implantação geral e fixação dos pontos e níveis de referência. Escavação em sucessivas camadas horizontais e extração de terras. Enchimento da cavidade. Compactação. Reposição do piso existente.
Critério de medição de projeto: Número de unidades previstas, segundo documentação gráfica de Projeto.
Critério de quantitativos de obra: Medir-se-á o número de unidades realmente executadas segundo especificações de Projeto.

| Código | Un | Descrição | Rendimento | Preço | Importância |
|---|---|---|---|---|---|
| mq01exn020a | h | Retroescavadeira hidráulica sobre pneus, de 105 kW. (equipamento) | 0.580 | 203.09 | 117.79 |
| mq02rod010a | h | Placa vibratória de condução manual, de 170 kg, largura de trabalho 50 cm, reversível. (equipamento) | 0.522 | 18.62 | 9.72 |
| mq02cia020j | h | Caminhão cisterna, de 8 m³ de capacidade. (equipamento) | 0.174 | 465.16 | 80.94 |
| mq12bau030b | h | Bomba auto-aspirante elétrica de águas limpas a alta pressão, de 3 kW, para uma vazão de 30 m³/h. (equipamento) | 0.580 | 9.77 | 5.67 |
| mo020 | h | Pedreiro. (mão de obra) | 1.615 | 33.34 | 53.84 |
| mo113 | h | Auxiliar de serviços gerais. (mão de obra) | 1.615 | 28.94 | 46.74 |
| % | % | Custos diretos complementares | 2 % | 314.70 | 6.29 |
|  |  | Custos diretos |  |  | 320.99 |
