# Proteção de elevador

- Propriedade do ficheiro: CYPE INGENIEROS, S.A.
- Formato: FIEBDC-3/2002
- Âmbito geográfico: Brasil
- Moeda: BRL
- Custos indiretos: 3.00 %
- Despesas gerais: 13.00 %
- Lucro: 6.00 %
- IVA: 17.00 %

## 0 Trabalhos preliminares

### 0C Proteções provisórias

#### 0CI Instalações

**0CI010** Un Proteção de elevador.
Fornecimento e colocação de tabuleiro de madeira, plástico e fita adesiva cobrindo o piso e os paramentos interiores do elevador em toda a sua altura, para protegê-lo contra golpes, sujeira e o pó gerado pelos trabalhos de reabilitação ou reforma. Incluindo vigia e manutenção da proteção enquanto durem os trabalhos, posterior remoção, coleta e carga manual em caminhão ou caçamba.
Inclui: Colocação da proteção. Remoção da proteção e carga em caçamba.
Critério de medição de projeto: Número de unidades previstas, segundo documentação gráfica de Projeto.
Critério de quantitativos de obra: Medir-se-á o número de unidades realmente executadas segundo especificações de Projeto.

| Código | Un | Descrição | Rendimento | Preço | Importância |
|---|---|---|---|---|---|
| mt08eft010a | m² | Painel de aglomerado, hidrófugo, de 19 mm de espessura. (material) | 6.000 | 29.08 | 174.48 |
| mt32war020 | m² | Lâmina de polietileno transparente, de 0,2 mm de espessura. (material) | 6.000 | 0.49 | 2.94 |
| mt32war030 | m | Fita plástica autocolante. (material) | 15.000 | 0.11 | 1.65 |
| mo112 | h | Servente de pedreiro. (mão de obra) | 2.438 | 28.03 | 68.34 |
| % | % | Custos diretos complementares | 2 % | 247.41 | 4.95 |
|  |  | Custos diretos |  |  | 252.36 |
