# Supressão vegetal de arbustos e ervas

- Propriedade do ficheiro: CYPE INGENIEROS, S.A.
- Formato: FIEBDC-3/2002
- Âmbito geográfico: Brasil
- Moeda: BRL
- Custos indiretos: 3.00 %
- Despesas gerais: 13.00 %
- Lucro: 6.00 %
- IVA: 17.00 %

## 0 Trabalhos preliminares

### 0D Dedetizações e eliminação de plantas

#### 0DP Eliminação de plantas

**0DP020** m² Supressão vegetal de arbustos e ervas.
Supressão vegetal de arbustos e ervas, no interior e no exterior do edifício, com roçadora. Inclusive coleta dos restos vegetais gerados e carga em caçamba.
Inclui: Proteção e sinalização dos espaços afetados. Arranque de arbustos e ervas. Coleta da folhagem. Carga em caçamba.
Critério de medição de projeto: Superfície medida segundo documentação gráfica de Projeto.
Critério de quantitativos de obra: Medir-se-á a superfície realmente executada segundo especificações de Projeto.

| Código | Un | Descrição | Rendimento | Preço | Importância |
|---|---|---|---|---|---|
| mq09bro010 | h | Roçadora equipada com disco de dentes de serra o com fio de corte, de 0,42 kW de potência. (equipamento) | 0.035 | 17.52 | 0.61 |
| mo112 | h | Servente de pedreiro. (mão de obra) | 0.036 | 29.17 | 1.05 |
| mo113 | h | Auxiliar de serviços gerais. (mão de obra) | 0.036 | 28.94 | 1.04 |
| % | % | Custos diretos complementares | 2 % | 2.70 | 0.05 |
|  |  | Custos diretos |  |  | 2.75 |
