# Ensaio destrutivo: extração de testemunho

- Propriedade do ficheiro: CYPE INGENIEROS, S.A.
- Formato: FIEBDC-3/2002
- Âmbito geográfico: Brasil
- Moeda: BRL
- Custos indiretos: 3.00 %
- Despesas gerais: 13.00 %
- Lucro: 6.00 %
- IVA: 17.00 %

## 0 Trabalhos preliminares

### 0E Coleta de amostras e ensaios para estudo de patologias

#### 0EH Ensaios de concreto endurecido

**0EH010** Un Ensaio destrutivo: extração de testemunho.
Ensaio destrutivo consistente na ruptura à compressão de testemunho de concreto endurecido de 100 mm de diâmetro e 200 mm de comprimento, extraído através de sonda rotativa em fundação de concreto. Incluindo corte, cura, alisamento e enchimento de furo com argamassa hidráulica expansiva autonivelante, sem incluir sondagem nem reposição de revestimentos nem recobrimentos.
Inclui: Extração de testemunho. Realização do ensaio. Enchimento do furo.
Critério de medição de projeto: Número de unidades previstas, segundo documentação gráfica de Projeto.
Critério de quantitativos de obra: Medir-se-á o número de unidades realmente executadas segundo especificações de Projeto.

| Código | Un | Descrição | Rendimento | Preço | Importância |
|---|---|---|---|---|---|
| mt49hoc030d | Un | Extração de testemunho de concreto endurecido de 100 mm de diâmetro e 200 mm de comprimento através de sonda rotativa, talhamento, alisamento e ensaio para determinar a resistência à compressão, sem incluir sondagem nem reposição de revestimentos ou recobrimentos. (material) | 1.000 | 417.64 | 417.64 |
| mt49hoc040v | Un | Enchimento de orifícios com argamassa hidráulica expansiva autonivelante, de 100 mm de diâmetro, em fundações. (material) | 1.000 | 72.03 | 72.03 |
| % | % | Custos diretos complementares | 2 % | 489.67 | 9.79 |
|  |  | Custos diretos |  |  | 499.46 |
