# Deslocamento de pessoal e equipamento à obra

- Propriedade do ficheiro: CYPE INGENIEROS, S.A.
- Formato: FIEBDC-3/2002
- Âmbito geográfico: Brasil
- Moeda: BRL
- Custos indiretos: 3.00 %
- Despesas gerais: 13.00 %
- Lucro: 6.00 %
- IVA: 17.00 %

## 0 Trabalhos preliminares

### 0E Coleta de amostras e ensaios para estudo de patologias

#### 0EH Ensaios de concreto endurecido

**0EH001** Un Deslocamento de pessoal e equipamento à obra.
Deslocamento, montagem e desmontagem em obra do equipamento de trabalho necessário para a extração de testemunhos de concreto.
Inclui: Deslocamento à obra. Montagem do equipamento. Desmontagem do equipamento.
Critério de medição de projeto: Número de unidades previstas, segundo documentação gráfica de Projeto.
Critério de quantitativos de obra: Medir-se-á o número de unidades realmente executadas segundo especificações de Projeto.

| Código | Un | Descrição | Rendimento | Preço | Importância |
|---|---|---|---|---|---|
| mt49hpa200a | Un | Deslocamento de pessoal e equipamento para a obra para a extração de testemunhos de concreto. (material) | 1.000 | 390.55 | 390.55 |
| % | % | Custos diretos complementares | 2 % | 390.55 | 7.81 |
|  |  | Custos diretos |  |  | 398.36 |
