# Ensaio estático de carga de laje

- Propriedade do ficheiro: CYPE INGENIEROS, S.A.
- Formato: FIEBDC-3/2002
- Âmbito geográfico: Brasil
- Moeda: BRL
- Custos indiretos: 3.00 %
- Despesas gerais: 13.00 %
- Lucro: 6.00 %
- IVA: 17.00 %

## 0 Trabalhos preliminares

### 0E Coleta de amostras e ensaios para estudo de patologias

#### 0EP Provas de carga

**0EP010** Un Ensaio estático de carga de laje.
Execução de ensaio estático de carga de uma laje de 30 m² de superfície e até 500 kg/m² de sobrecarga, durante um ciclo. Sem incluir os elementos de carga, o escoramento de segurança, a carga e descarga, assim como a preparação dos elementos de carga. Inclusive relatório técnico.
Inclui: Realização do ensaio.
Critério de medição de projeto: Número de unidades previstas, segundo documentação gráfica de Projeto.
Critério de quantitativos de obra: Medir-se-á o número de unidades realmente executadas segundo especificações de Projeto.

| Código | Un | Descrição | Rendimento | Preço | Importância |
|---|---|---|---|---|---|
| mt49epc010k1a | Un | Ensaio estático de carga em uma laje de 30 m² de superfície e até 500 kg/m² de sobrecarga, de um ciclo de duração. (material) | 1.000 | 3936.83 | 3936.83 |
| % | % | Custos diretos complementares | 2 % | 3936.83 | 78.74 |
|  |  | Custos diretos |  |  | 4015.57 |
