# Relatório do estudo dos estratos arqueológicos em edifício de interesse histórico

- Propriedade do ficheiro: CYPE INGENIEROS, S.A.
- Formato: FIEBDC-3/2002
- Âmbito geográfico: Brasil
- Moeda: BRL
- Custos indiretos: 3.00 %
- Despesas gerais: 13.00 %
- Lucro: 6.00 %
- IVA: 17.00 %

## 0 Trabalhos preliminares

### 0G Trabalhos arqueológicos

#### 0GD Documentação da intervenção arqueológica

**0GD040** Un Relatório do estudo dos estratos arqueológicos em edifício de interesse histórico.
Relatório básico do estudo dos estratos arqueológicos em edifício de interesse histórico, com a finalidade de determinar a evolução das diferentes estruturas construtivas realizadas ao longo dos anos, assim como as modificações sofridas, com uma cronologia das mesmas. Inclusive memória descritiva dos trabalhos realizados (2 cópias), documentação fotográfica e planimétrica, e aproximação cronológica, segundo as normas do organismo correspondente, promotor da intervenção.
Inclui: Deslocamento à obra. Inspeção visual e coleta de dados. Redação do relatório técnico.
Critério de medição de projeto: Número de unidades previstas, segundo documentação gráfica de Projeto.
Critério de quantitativos de obra: Medir-se-á o número de unidades realmente executadas segundo especificações de Projeto.

| Código | Un | Descrição | Rendimento | Preço | Importância |
|---|---|---|---|---|---|
| mt51arq010 | Un | Material fungível para trabalhos de arqueologia. (material) | 0.100 | 2427.52 | 242.75 |
| mo000 | h | arqueólogo. (mão de obra) | 11.495 | 46.92 | 539.35 |
| mo057 | h | Ajudante de arqueólogo. (mão de obra) | 11.495 | 35.55 | 408.65 |
| % | % | Custos diretos complementares | 2 % | 1190.75 | 23.82 |
|  |  | Custos diretos |  |  | 1214.57 |
