# Jornada de supervisão arqueológica

- Propriedade do ficheiro: CYPE INGENIEROS, S.A.
- Formato: FIEBDC-3/2002
- Âmbito geográfico: Brasil
- Moeda: BRL
- Custos indiretos: 3.00 %
- Despesas gerais: 13.00 %
- Lucro: 6.00 %
- IVA: 17.00 %

## 0 Trabalhos preliminares

### 0G Trabalhos arqueológicos

#### 0GG Trabalhos de supervisão arqueológica

**0GG010** Un Jornada de supervisão arqueológica.
Jornada de supervisão arqueológica dos trabalhos de escavação a cargo de ajudante arqueólogo, de 8 horas diárias, com tomada de dados para a memória final dos trabalhos. Inclusive apoio para a distinção das diferentes unidades estratigráficas durante o processo de escavação, para a etiquetagem dos materiais arqueológicos, assim como o seu correto empilhamento e armazenamento e para satisfazer as necessidades materiais e de infra-estrutura que necessitem os trabalhos de escavação.
Inclui: Deslocamento à obra. Inspeção visual e coleta de dados. Redação do relatório técnico.
Critério de medição de projeto: Número de unidades previstas, segundo documentação gráfica de Projeto.
Critério de quantitativos de obra: Medir-se-á o número de unidades realmente executadas segundo especificações de Projeto.

| Código | Un | Descrição | Rendimento | Preço | Importância |
|---|---|---|---|---|---|
| mt51arq010 | Un | Material fungível para trabalhos de arqueologia. (material) | 0.045 | 2427.52 | 109.24 |
| mt51arq020 | Un | Material e ferramentas para trabalhos de arqueologia. (material) | 0.012 | 3489.56 | 41.87 |
| mo057 | h | Ajudante de arqueólogo. (mão de obra) | 9.270 | 35.55 | 329.55 |
| % | % | Custos diretos complementares | 2 % | 480.66 | 9.61 |
|  |  | Custos diretos |  |  | 490.27 |
