# Relatório técnico sobre patologias do edifício

- Propriedade do ficheiro: CYPE INGENIEROS, S.A.
- Formato: FIEBDC-3/2002
- Âmbito geográfico: Brasil
- Moeda: BRL
- Custos indiretos: 3.00 %
- Despesas gerais: 13.00 %
- Lucro: 6.00 %
- IVA: 17.00 %

## 0 Trabalhos preliminares

### 0I Atas e relatórios sobre patologias

#### 0IF Atas e relatórios

**0IF020** Un Relatório técnico sobre patologias do edifício.
Elaboração de relatório técnico sobre patologias do edifício a reabilitar, em estado de conservação normal, redigido com um nível de especificação exaustivo. Incluindo deslocamento ao edifício considerando uma distância de maior que 100 km, inspeção visual das patologias e coleta de dados.
Inclui: Deslocamento ao edifício. Inspeção visual e coleta de dados. Redação do relatório técnico.
Critério de medição de projeto: Número de unidades previstas, segundo documentação gráfica de Projeto.
Critério de quantitativos de obra: Medir-se-á o número de unidades realmente executadas segundo especificações de Projeto.

| Código | Un | Descrição | Rendimento | Preço | Importância |
|---|---|---|---|---|---|
| mt49tei040f | Un | Relatório técnico sobre patologias do edifício a reabilitar, em estado de conservação normal, redigido com um nível de especificação exaustivo, considerando uma distância de deslocamento ao edifício de maior que 100 km. (material) | 1.000 | 1800.44 | 1800.44 |
| % | % | Custos diretos complementares | 2 % | 1800.44 | 36.01 |
|  |  | Custos diretos |  |  | 1836.45 |
