# Embalagem de mobiliário e equipamento de posto de trabalho

- Propriedade do ficheiro: CYPE INGENIEROS, S.A.
- Formato: FIEBDC-3/2002
- Âmbito geográfico: Brasil
- Moeda: BRL
- Custos indiretos: 3.00 %
- Despesas gerais: 13.00 %
- Lucro: 6.00 %
- IVA: 17.00 %

## 0 Trabalhos preliminares

### 0M Equipamento

#### 0ME Embalagem

**0ME012** m³ Embalagem de mobiliário e equipamento de posto de trabalho.
Fornecimento e colocação de películas de polietileno transparente, filme alveolar e caixas de papelão, para embalagem de mobiliário e equipamento de posto de trabalho formado por mesa com gavetas incorporadas e independentes, cadeiras, caixote do lixo, armário, computador, documentação, acessórios; para o seu transporte até ao local de armazenamento. Inclusive partículas de poliestireno expandido para as caixas, fita adesiva, e coleta e carga de restos em caminhão ou caçamba.
Inclui: Embalagem do equipamento. Limpeza e remoção dos restos em caçamba.
Critério de medição de projeto: Volume medido segundo documentação gráfica de Projeto.
Critério de quantitativos de obra: Medir-se-á o volume realmente executado segundo especificações de Projeto.

| Código | Un | Descrição | Rendimento | Preço | Importância |
|---|---|---|---|---|---|
| mo113 | h | Auxiliar de serviços gerais. (mão de obra) | 0.832 | 27.81 | 23.14 |
| % | % | Custos diretos complementares | 2 % | 23.14 | 0.46 |
|  |  | Custos diretos |  |  | 23.60 |
