# Proteção de mobiliário

- Propriedade do ficheiro: CYPE INGENIEROS, S.A.
- Formato: FIEBDC-3/2002
- Âmbito geográfico: Brasil
- Moeda: BRL
- Custos indiretos: 3.00 %
- Despesas gerais: 13.00 %
- Lucro: 6.00 %
- IVA: 17.00 %

## 0 Trabalhos preliminares

### 0M Equipamento

#### 0MP Proteção

**0MP011** m³ Proteção de mobiliário.
Fornecimento e colocação de películas de polietileno transparente sobre o mobiliário (aproximadamente 2 ud/m³), sobrepostas entre si pelo menos 15 cm e fixadas com fita adesiva, para protegê-lo contra a sujeira e o pó ocasionado pelos trabalhos de reabilitação. Incluindo a posterior remoção das películas, coleta e carga em caçamba.
Inclui: Colocação da proteção. Remoção da proteção e carga em caçamba.
Critério de medição de projeto: Volume medido segundo documentação gráfica de Projeto.
Critério de quantitativos de obra: Medir-se-á o volume realmente executado segundo especificações de Projeto.

| Código | Un | Descrição | Rendimento | Preço | Importância |
|---|---|---|---|---|---|
| mt32war020 | m² | Lâmina de polietileno transparente, de 0,2 mm de espessura. (material) | 5.880 | 0.49 | 2.88 |
| mt32war030 | m | Fita plástica autocolante. (material) | 1.680 | 0.11 | 0.18 |
| mo113 | h | Auxiliar de serviços gerais. (mão de obra) | 0.269 | 27.81 | 7.48 |
| % | % | Custos diretos complementares | 2 % | 10.54 | 0.21 |
|  |  | Custos diretos |  |  | 10.75 |
