# Transporte de equipamento auxiliar

- Propriedade do ficheiro: CYPE INGENIEROS, S.A.
- Formato: FIEBDC-3/2002
- Âmbito geográfico: Brasil
- Moeda: BRL
- Custos indiretos: 3.00 %
- Despesas gerais: 13.00 %
- Lucro: 6.00 %
- IVA: 17.00 %

## 0 Trabalhos preliminares

### 0M Equipamento

#### 0MT Deslocamento e transporte

**0MT020** m³ Transporte de equipamento auxiliar.
Transporte de equipamento auxiliar como arquivos, material eletrônico, etc., (aproximadamente 4 ud/m³) com um peso médio de até 500 kg/m³, através de caminhão a uma distância máxima de 5 km. Inclusive carga, descarga e armazenamento dos elementos na zona designada.
Inclui: Carga para caminhão. Transporte do material. Descarga de cada um dos elementos. Armazenamento na zona designada.
Critério de medição de projeto: Volume medido segundo documentação gráfica de Projeto.
Critério de quantitativos de obra: Medir-se-á o volume realmente executado segundo especificações de Projeto.

| Código | Un | Descrição | Rendimento | Preço | Importância |
|---|---|---|---|---|---|
| mq04cap010a | h | Caminhão para transporte, de 12 t de carga. (equipamento) | 0.290 | 293.11 | 85.00 |
| mo113 | h | Auxiliar de serviços gerais. (mão de obra) | 0.122 | 27.81 | 3.39 |
| % | % | Custos diretos complementares | 2 % | 88.39 | 1.77 |
|  |  | Custos diretos |  |  | 90.16 |
