# Escoramento de laje

- Propriedade do ficheiro: CYPE INGENIEROS, S.A.
- Formato: FIEBDC-3/2002
- Âmbito geográfico: Brasil
- Moeda: BRL
- Custos indiretos: 3.00 %
- Despesas gerais: 13.00 %
- Lucro: 6.00 %
- IVA: 17.00 %

## 0 Trabalhos preliminares

### 0P Fôrmas, escoramentos e cimbramentos

#### 0PC Elementos estruturais horizontais

**0PC010** m² Escoramento de laje.
Execução de escoramento de laje horizontal e consola, com altura livre de piso de até 3 m, composto por 4 escoras metálicas telescópicas, amortizáveis em 150 utilizações e pranchas de madeira de pinho, amortizáveis em 10 utilizações, colocadas como base na parte inferior de apoio das escoras e como travessas na parte superior das mesmas. Incluindo nivelação, fixação com pregos de aço, desperdícios, cortes e trabalhos de montagem, colocação em carga e remoção do escoramento após a sua utilização, com os meios adequados.
Inclui: Preparação da superfície de apoio. Marcação e corte de pranchas. Colocação das escoras. Instalação e teste de carga da escora. Desmontagem e remoção das escoras após a finalização das obras.
Critério de medição de projeto: Superfície medida segundo documentação gráfica de Projeto.
Critério de quantitativos de obra: Medir-se-á a superfície realmente executada segundo especificações de Projeto.

| Código | Un | Descrição | Rendimento | Preço | Importância |
|---|---|---|---|---|---|
| mt50spa050n | m³ | Pranchão de madeira de pinho, dimensões 20x10 cm. (material) | 0.004 | 1120.61 | 4.48 |
| mt50spa101 | kg | Pregos de aço. (material) | 0.045 | 4.78 | 0.22 |
| mt50spa081a | Un | Escora metálica telescópica, até 3 m de altura. (material) | 0.027 | 49.12 | 1.33 |
| op00sie020 |  | Serra de disco fixo, para mesa de trabalho. | 1.000 | 0.00 | 0.00 |
| op00tal010 |  | Furadeira. | 1.000 | 0.00 | 0.00 |
| mo042 | h | Oficial de estruturas de concreto armado. (mão de obra) | 0.555 | 33.07 | 18.35 |
| mo089 | h | Ajudante de estruturas de concreto armado. (mão de obra) | 0.555 | 31.41 | 17.43 |
| % | % | Custos diretos complementares | 2 % | 41.81 | 0.84 |
|  |  | Custos diretos |  |  | 42.65 |
