# Cimbre de madeira para abóbada

- Propriedade do ficheiro: CYPE INGENIEROS, S.A.
- Formato: FIEBDC-3/2002
- Âmbito geográfico: Brasil
- Moeda: BRL
- Custos indiretos: 3.00 %
- Despesas gerais: 13.00 %
- Lucro: 6.00 %
- IVA: 17.00 %

## 0 Trabalhos preliminares

### 0P Fôrmas, escoramentos e cimbramentos

#### 0PG Arcos e abóbadas

**0PG020** m² Cimbre de madeira para abóbada.
Cimbre de madeira de pinho, amortizável em 1 utilização, para o escoramento durante a fase de execução e até que o elemento estrutural esteja em condições de suportar os esforços, de abóbada de berço de meia vez de espessura, apoiada sobre travessas de madeira e escoras metálicas telescópicas de 3 m de altura, amortizáveis em 150 utilizações, dimensionada para suportar uma carga máxima de trabalho de 400 kg/m². Inclusive entalhes, material de ligação, dispositivos de travamento, vedação de juntas entre peças, desperdícios, cortes, aprume e nivelação do conjunto, cimbramento e posterior descimbramento com os meios adequados.
Inclui: Limpeza e preparação da zona de apoio. Montagem e colocação dos elementos de escoramento. Montagem e colocação dos elementos que formam o cimbre. Aplicação do desmoldante. Tapamento das juntas entre peças de madeira. Colocação de dispositivos de travação. Aprume e nivelação do conjunto. Umedecimento da madeira. Desmontagem e remoção do conjunto quando o elemento está em condições de suportar os esforços.
Critério de medição de projeto: Superfície medida segundo documentação gráfica de Projeto.
Critério de quantitativos de obra: Medir-se-á a superfície realmente executada segundo especificações de Projeto.

| Código | Un | Descrição | Rendimento | Preço | Importância |
|---|---|---|---|---|---|
| mt08cim040c | m² | Cimbre de madeira de pinho, dimensionada para suportar una carga máxima de trabalho de 400 kg/m², para formação de abóbada estrutural de berço. (material) | 1.000 | 213.56 | 213.56 |
| mt50spa050m | m³ | Pranchão de madeira de pinho, dimensões 20x7,2 cm. (material) | 0.026 | 1120.61 | 29.14 |
| mt50spa101 | kg | Pregos de aço. (material) | 0.600 | 4.78 | 2.87 |
| mt50spa081a | Un | Escora metálica telescópica, até 3 m de altura. (material) | 0.040 | 49.12 | 1.96 |
| op00sie020 |  | Serra de disco fixo, para mesa de trabalho. | 1.000 | 0.00 | 0.00 |
| op00tal010 |  | Furadeira. | 1.000 | 0.00 | 0.00 |
| mo020 | h | Pedreiro. (mão de obra) | 0.781 | 33.34 | 26.04 |
| mo113 | h | Auxiliar de serviços gerais. (mão de obra) | 0.390 | 28.94 | 11.29 |
| % | % | Custos diretos complementares | 2 % | 284.86 | 5.70 |
|  |  | Custos diretos |  |  | 290.56 |
