# Aluguel de andaime tubular de volume

- Propriedade do ficheiro: CYPE INGENIEROS, S.A.
- Formato: FIEBDC-3/2002
- Âmbito geográfico: Brasil
- Moeda: BRL
- Custos indiretos: 3.00 %
- Despesas gerais: 13.00 %
- Lucro: 6.00 %
- IVA: 17.00 %

## 0 Trabalhos preliminares

### 0X Andaimes e equipamento de elevação

#### 0XA Andaimes

**0XA111** Un Aluguel de andaime tubular de volume.
Aluguel, durante 30 dias corridos, de andaime de volume, formado por 300 m³ de estrutura tubular de aço galvanizado a quente, de 48,3 mm de diâmetro e 3,2 mm de espessura, e plataforma de trabalho de 100 m², situada até 10 m de altura máxima, escada interior com alçapão e guarda-corpos traseiro com duas barras e rodapé, e guarda-corpos frontal com uma barra.
Inclui: Revisão periódica para garantir a sua estabilidade e condições de segurança.
Critério de medição de projeto: Número de unidades previstas, segundo documentação gráfica de Projeto.
Critério de quantitativos de obra: Amortização em forma de aluguel diário, segundo as condições definidas no contrato subscrito com a empresa fornecedora, considerando um mínimo de 300 m³ de volume de estrutura, 100 m² de superfície de plataforma de trabalho e 15 dias corridos.

| Código | Un | Descrição | Rendimento | Preço | Importância |
|---|---|---|---|---|---|
| mq13ats020a | Un | Aluguel diário de m³ de andaime de volume, de 10 m de altura máxima de trabalho, constituído por estrutura tubular de aço galvanizado a quente, de 48,3 mm de diâmetro e 3,2 mm de espessura, fabricado cumprindo as exigências de qualidade expostas na norma ABNT NBR ISO 9001; inclusive parte proporcional de escada interior com alçapão e guarda-corpos com duas barras e rodapé. (equipamento) | 10432.800 | 0.15 | 1564.92 |
| mq13ats030a | Un | Aluguel diário de m² de plataforma de trabalho de chapa perfurada de aço. (equipamento) | 3477.600 | 0.36 | 1251.94 |
| % | % | Custos diretos complementares | 2 % | 2816.86 | 56.34 |
|  |  | Custos diretos |  |  | 2873.20 |
