# Montagem e desmontagem de andaime tubular de volume

- Propriedade do ficheiro: CYPE INGENIEROS, S.A.
- Formato: FIEBDC-3/2002
- Âmbito geográfico: Brasil
- Moeda: BRL
- Custos indiretos: 3.00 %
- Despesas gerais: 13.00 %
- Lucro: 6.00 %
- IVA: 17.00 %

## 0 Trabalhos preliminares

### 0X Andaimes e equipamento de elevação

#### 0XA Andaimes

**0XA131** Un Montagem e desmontagem de andaime tubular de volume.
Montagem e desmontagem de andaime de volume, formado por 200 m³ de estrutura tubular de aço galvanizado a quente e plataforma de trabalho de 100 m², situada até 10 m de altura máxima, segundo desenhos de montagem. Incluindo acessórios, sistemas de proteção, ancoragens e reposições.
Inclui: Marcação da disposição dos apoios. Limpeza e preparação da superfície de apoio e proteção dos espaços afetados. Montagem e colocação dos componentes. Colocação da plataforma de trabalho. Colocação dos elementos de proteção, acesso e sinalização. Teste de carga. Desmontagem e remoção do andaime.
Critério de medição de projeto: Número de unidades previstas, segundo Plano de Segurança e Saúde.

| Código | Un | Descrição | Rendimento | Preço | Importância |
|---|---|---|---|---|---|
| mq13ats021a | Un | Repercussão, por m³, de montagem de andaime de volume, de 10 m de altura máxima de trabalho, constituído por estrutura tubular de aço galvanizado a quente, de 48,3 mm de diâmetro e 3,2 mm de espessura, fabricado cumprindo as exigências de qualidade expostas na norma ABNT NBR ISO 9001; inclusive parte proporcional de escada interior com alçapão e guarda-corpos com duas barras e rodapé. (equipamento) | 231.840 | 11.37 | 2636.02 |
| mq13ats022a | Un | Repercussão, por m³, de desmontagem de andaime de volume, de 10 m de altura máxima de trabalho, constituído por estrutura tubular de aço galvanizado a quente, de 48,3 mm de diâmetro e 3,2 mm de espessura, fabricado cumprindo as exigências de qualidade expostas na norma ABNT NBR ISO 9001; inclusive parte proporcional de escada interior com alçapão e guarda-corpos com duas barras e rodapé. (equipamento) | 231.840 | 7.39 | 1713.30 |
| mq13ats031a | Un | Repercussão, por m², de montagem de plataforma de trabalho de chapa perfurada de aço. (equipamento) | 115.920 | 15.02 | 1741.12 |
| mq13ats032a | Un | Repercussão, por m², de desmontagem de plataforma de trabalho de chapa perfurada de aço. (equipamento) | 115.920 | 9.75 | 1130.22 |
| % | % | Custos diretos complementares | 2 % | 7220.66 | 144.41 |
|  |  | Custos diretos |  |  | 7365.07 |
