# Guindaste móvel com braço telescópico

- Propriedade do ficheiro: CYPE INGENIEROS, S.A.
- Formato: FIEBDC-3/2002
- Âmbito geográfico: Brasil
- Moeda: BRL
- Custos indiretos: 3.00 %
- Despesas gerais: 13.00 %
- Lucro: 6.00 %
- IVA: 17.00 %

## 0 Trabalhos preliminares

### 0X Andaimes e equipamento de elevação

#### 0XG Gruas móveis

**0XG010** h Guindaste móvel com braço telescópico.
Guindaste móvel de braço telescópico com uma capacidade de elevação de 30 t e 27 m de altura máxima de trabalho.
Critério de medição de projeto: Tempo estimado.
Critério de quantitativos de obra: Amortização em forma de aluguel por horas, segundo as condições definidas no contrato subscrito com a empresa fornecedora.

| Código | Un | Descrição | Rendimento | Preço | Importância |
|---|---|---|---|---|---|
| mq07gte010c | h | Guindaste móvel de braço telescópico com uma capacidade de elevação de 30 t e 27 m de altura máxima de trabalho. (equipamento) | 1.000 | 293.57 | 293.57 |
| % | % | Custos diretos complementares | 2 % | 293.57 | 5.87 |
|  |  | Custos diretos |  |  | 299.44 |
