# Aluguel de elevadores monta cargas

- Propriedade do ficheiro: CYPE INGENIEROS, S.A.
- Formato: FIEBDC-3/2002
- Âmbito geográfico: Brasil
- Moeda: BRL
- Custos indiretos: 3.00 %
- Despesas gerais: 13.00 %
- Lucro: 6.00 %
- IVA: 17.00 %

## 0 Trabalhos preliminares

### 0X Andaimes e equipamento de elevação

#### 0XM Elevadores monta carga

**0XM010** Un Aluguel de elevadores monta cargas.
Aluguel mensal de elevadores monta cargas com sistema de elevação composto por cremalheira e pistão, para transporte de materiais, de 4 paragens e 1000 kg de carga máxima.
Critérios considerados na determinação do preço da unidade de obra: O preço inclui a manutenção e o seguro de responsabilidade civil.
Inclui: Revisão periódica para garantir a sua estabilidade e condições de segurança.
Critério de medição de projeto: Número de unidades previstas, segundo documentação gráfica de Projeto.
Critério de quantitativos de obra: Amortização em forma de aluguel mensal, segundo as condições definidas no contrato subscrito com a empresa fornecedora.

| Código | Un | Descrição | Rendimento | Preço | Importância |
|---|---|---|---|---|---|
| mq07mon100a | Un | Aluguel mensal de elevadores monta cargas de obra com cremalheira para transporte de materiais de 4 paradas e 1000 kg de carga máxima. (equipamento) | 1.159 | 1971.71 | 2285.21 |
| % | % | Custos diretos complementares | 2 % | 2285.21 | 45.70 |
|  |  | Custos diretos |  |  | 2330.91 |
