# Poço de bombeamento provisório

- Propriedade do ficheiro: CYPE INGENIEROS, S.A.
- Formato: FIEBDC-3/2002
- Âmbito geográfico: Brasil
- Moeda: BRL
- Custos indiretos: 3.00 %
- Despesas gerais: 13.00 %
- Lucro: 6.00 %
- IVA: 17.00 %

## A Preparação do terreno

### AH Bombeamentos

#### AHP Poços de bombeamento

**AHP010** Un Poço de bombeamento provisório.
Poço de bombeamento provisório, até 14 m de profundidade, realizado com tubo de aço de 45 cm de diâmetro, para alojamento de bomba submergível, a utilizar nos trabalhos de bombeamento de água do fundo da escavação.
Critérios considerados na determinação do preço da unidade de obra: O preço não inclui a bomba submergível.
Inclui: Cravação do tubo para formar o poço. Escavação do poço pelo interior do tubo. Armazenamento do material removido. Enchimento do poço.
Critério de medição de projeto: Número de unidades previstas, segundo documentação gráfica de Projeto.
Critério de quantitativos de obra: Medir-se-á o número de unidades realmente executadas segundo especificações de Projeto.

| Código | Un | Descrição | Rendimento | Preço | Importância |
|---|---|---|---|---|---|
| mt11dap010a | Un | Poço de bombeamento provisório, até 14 m de profundidade, realizado com tubo de aço de 45 cm de diâmetro. (material) | 1.000 | 7531.96 | 7531.96 |
| % | % | Custos diretos complementares | 2 % | 7531.96 | 150.64 |
|  |  | Custos diretos |  |  | 7682.60 |
