# Transporte, colocação em obra e remoção de equipamento completo para compactação dinâmica do terreno

- Propriedade do ficheiro: CYPE INGENIEROS, S.A.
- Formato: FIEBDC-3/2002
- Âmbito geográfico: Brasil
- Moeda: BRL
- Custos indiretos: 3.00 %
- Despesas gerais: 13.00 %
- Lucro: 6.00 %
- IVA: 17.00 %

## A Preparação do terreno

### AM Melhorias do terreno

#### AMC Compactações

**AMC001** Un Transporte, colocação em obra e remoção de equipamento completo para compactação dinâmica do terreno.
Transporte, colocação em obra e remoção de equipamento completo para compactação dinâmica do terreno, através do efeito de impactos de alta energia realizados com martelos de impacto em queda livre, a uma distância de entre 200 e 500 km.
Critérios considerados na determinação do preço da unidade de obra: O preço inclui o deslocamento à obra do pessoal especializado.
Inclui: Montagem do equipamento. Desmontagem do equipamento.
Critério de medição de projeto: Número de unidades previstas, segundo documentação gráfica de Projeto.
Critério de quantitativos de obra: Medir-se-á o número de unidades realmente executadas segundo especificações de Projeto.

| Código | Un | Descrição | Rendimento | Preço | Importância |
|---|---|---|---|---|---|
| mq02din010b | Un | Transporte, colocação em obra e remoção de equipamento completo para compactação dinâmica, através do efeito de impactos de alta energia, a uma distância de entre 200 e 500 km. (equipamento) | 1.159 | 16510.86 | 19136.09 |
| % | % | Custos diretos complementares | 2 % | 19136.09 | 382.72 |
|  |  | Custos diretos |  |  | 19518.81 |
