# Compactação dinâmica do terreno

- Propriedade do ficheiro: CYPE INGENIEROS, S.A.
- Formato: FIEBDC-3/2002
- Âmbito geográfico: Brasil
- Moeda: BRL
- Custos indiretos: 3.00 %
- Despesas gerais: 13.00 %
- Lucro: 6.00 %
- IVA: 17.00 %

## A Preparação do terreno

### AM Melhorias do terreno

#### AMC Compactações

**AMC020** m² Compactação dinâmica do terreno.
Compactação dinâmica do terreno, com uma energia por golpe entre 2000 e 2250 kN·m e uma energia especifica entre 2000 e 2250 kN·m/m², executada em quatro fases, segundo malha de impactos e tempo de demora entre fases sucessivas, com nivelamento da plataforma após cada uma das fases de compactação e controle do processo através de equipamento de controle de penetração dinâmica e assentamentos.
Inclui: Compactação e nivelamento do terreno. Realização de ensaios de controle.
Critério de medição de projeto: Superfície medida em projeção horizontal, segundo documentação gráfica de Projeto.
Critério de quantitativos de obra: Medir-se-á, em projeção horizontal, a superfície realmente executada segundo especificações de Projeto.

| Código | Un | Descrição | Rendimento | Preço | Importância |
|---|---|---|---|---|---|
| mq02din020 | h | Equipamento para compactação dinâmica, com martelo de impacto. (equipamento) | 0.035 | 563.11 | 19.71 |
| mq02din030 | h | Equipamento de controle da penetração dinâmica e dos assentamentos. (equipamento) | 0.005 | 541.34 | 2.71 |
| mq01mot020b | h | Motoniveladora de 147 kW, equipada com fresa. (equipamento) | 0.002 | 366.68 | 0.73 |
| mq02rov010i | h | Compactador monocilíndrico vibrante auto-propulsado, de 129 kW, de 16,2 t, largura de trabalho 213,4 cm. (equipamento) | 0.003 | 256.65 | 0.77 |
| mo020 | h | Pedreiro. (mão de obra) | 0.061 | 32.24 | 1.97 |
| mo113 | h | Auxiliar de serviços gerais. (mão de obra) | 0.017 | 27.81 | 0.47 |
| mo112 | h | Servente de pedreiro. (mão de obra) | 0.054 | 28.03 | 1.51 |
| % | % | Custos diretos complementares | 2 % | 27.87 | 0.56 |
|  |  | Custos diretos |  |  | 28.43 |
